# B9,Worms FE( alter Schlachthof) FR MZ
Angebotsaufforderung (GAEB DA XML 3.2, DA83)
Projekt: A31-26-0009-01
Währung: EUR
Vergabeart: Öffentliche Ausschreibung
Eröffnung: 26.08.2026 10:00:00
Ende der Zuschlagsfrist: 25.09.2026
Ausführungsbeginn: 05.09.2026
Ausführungsende: 25.09.2026
Auftraggeber: LBM Worms, Landesbetrieb Mobilität Worms, LBM Worms,Schönauer Str.5, 67547 Worms, Schönauer Straße 5, 67547 Worms, Telefon 06241 401-5, E-Mail lbm@lbm-worms.rlp.de; Vergabenummer: II 41
Erstellt mit: GXML Toolbox V3.3 R20210630, iTWO_64 V12.0.618, 05.08.2026

## LV B9.Worms FE (alter Schlachthof) FR MZ
Datum: 05.08.2026

### Bereich 01 BAUABSCHNITT 1

#### Abschnitt 01.01 BUSTELLENEINRICHTUNG

*Hinweis: 25 % der Pauschale wird nach*
25 % der Pauschale wird nach vollständiger Einrichtung
der Baustelle, der Rest leistungsabhängig vergütet.

**01.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Bauabschnitt 1'

Zufahrt zur Baustelle vorhanden.
Menge: 1,000 Psch
Leistungsbereichkatalog: 101

*Hinweis: Die Räumungspauschale wird erst*
Die Räumungspauschale wird erst nach vollständiger
Räumung der Baustelle und Vorlage einer schriftlichen
Erklärung des AN, dass alle Forderungen betroffener
Dritter abgegolten sind, gezahlt.

**01.01.0002 Baustelle räumen**
*** Pauschalposition
StL-Nr. 1910111299
Baustelle von allen Geräten, Anlagen, Einrichtungen und
dgl. räumen. Benutzte Flächen und Wege entsprechend dem
ursprünglichen Zustand herrichten. Soweit nicht für
bestimmte Leistungen für das Räumen der Baustelle gesonderte Positionen im Leistungsverzeichnis enthalten
sind, gilt die Pauschale
für 'Bauabschnitt 1'
Menge: 1,000 Psch
Leistungsbereichkatalog: 101

#### Abschnitt 01.02 VERKEHRSSICHERUNG

**01.02.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'für BA 1 gemäß VZ-Pläne des AG.
Die Plantafeln des VZ-Plans müssen 1 Woche vor Beginn der Vollsperrung aufgestellt werden. Die Plantafeln müssen bis zum Beginn der Vollsperrung ausgekreuzt sein und mit Zusatzschildern ergänzt werden, auf denen das Datum des Beginns der Vollsperrung steht. Nach dem Beginn der Vollsperrung müssen die Auskreuzvorrichtungen an den Plantafeln und die Zusatzschilder entfernt werden.
Die gesamte Beschilderung der o. a. VZ-Pläne einschl.
Plantafeln, Absperrbaken sowie das Außerkraftsetzen
der Schilder einschl. Auskreuzvorrichtungen sowie alle
erforderlichen An- und Abfahrten sind in
diese OZ einzurechnen.
Vorübergehende Verkehrssicherungsmaßnahmen fürs Aufstellen der gesamten Beschilderung einschl. Plantafeln sind einzurechnen. Die dafür erforderlichen fahrbaren Absperrtafeln sowie Verkehrssicherungen an Arbeitsstellen von kürzerer Dauer einschl. aufstellen, beseitigen, vorhalten, warten und betreiben sind einzurechnen.'

Verkehrsrechtliche Anordnung nach Unterlagen des AG
einholen und zugehörige Unterlagen erstellen. Erforderliche Ortsbesichtigungen zur Erstellung der Planunterlagen für die verkehrsrechtliche Anordnung durchführen.
Anfallende Gebühren 'nach Unterlagen des AG'
Menge: 1,000 Psch
Leistungsbereichkatalog: 105

**01.02.0002 Verkehrssich. läng. Dauer vorhalten wie Vorposition**
StL-Nr. 2110511019
Verkehrssicherung längerer Dauer vorhalten, warten, instand setzen und betreiben. Vorübergehende Verkehrssicherungsmaßnahmen durchführen. Die Kontrolle der Verkehrssicherung wird gesondert vergütet.
Verkehrssicherung wie in Vorposition beschrieben.
Für Verkehrsführungsphase 'Vorhaltung der gesmten Beschilderung für BA 1.
Verkehrssicherung an Arbeitsstelle und Umleitungsstrecke.'
Menge: 21,000 d
Leistungsbereichkatalog: 105

**01.02.0003 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase 'Abbauen der gesamten Beschilderung für Bauabschnitte 1.
Verkehrssicherung an Arbeitsstelle und Umleitungsstrecke einschl. Rückbau der Auskreuzvorrichtunen.
Vorübergehende Verkehrssicherungsmaßnahmen fürs Aabbauen der gesamten Beschilderung
einschl. Plantafeln sind einzurechnen. Die dafür erforderlichen fahrbaren Absperrtafeln sowie Verkehrssicherungen an Arbeitsstellen von kürzerer Dauer einschl. aufstellen, beseitigen, vorhalten, warten und betreiben sind einzurechnen.'
Menge: 1,000 Psch
Leistungsbereichkatalog: 105

**01.02.0004 Verkehrsschild verändern Schild Größe 2*Höhe über 2,00 m*mob.Auskreuzvorr.**
StL-Nr. 211052102291
Vorhandenes Verkehrsschild verändern, vorhalten, warten
und instand setzen. Vorübergehende Verkehrssicherungsmaßnahmen durchführen. Die Kontrolle wird gesondert
vergütet.
Verkehrsschild Größe 2.
Neben der Fahrbahn. Aufstellhöhe über 2,00 m.
Verkehrsschild 'auskreuzen.
Auskreuzvorrichtung liefern, montieren und nach
Beendigung der Sperrung beseitigen.
Leistung ist nur auf Anordnung des AG,
zusätzlich zur Beschilderung der VZ-Pläne auszuführen'

Verkehrsschild außer Kraft setzen mit mobiler Auskreuzvorrichtung.
Menge: 10,000 St
Leistungsbereichkatalog: 105

**01.02.0005 Zusätzliche An- und Abfahrt, sowie**
Zusätzliche An- und Abfahrt, sowie An- und Abtransport für den Umbau der Verkehrsführung während der Bauzeit auf Anordnung des AG, zusätzlich zur Beschilderung der VZ-Pläne
Menge: 20,000 St

**01.02.0006 Absp.g.,Warneinr. aufb. u. abb. Abspsch. 250x2000*Typ RA2 3 Strah.eins.gelb**
StL-Nr. 21105405052309
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung 'nach Wahl des AN,
Aufstellen des Absperrgeräts auf Anordjung des AG,
zusätzlich zur Beschilderung der VZ-Pläne.'
Menge: 10,000 St
Leistungsbereichkatalog: 105

**01.02.0007 Absp.g.,Warneinr. vorhalten wie Vorposition**
StL-Nr. 2110541001
Absperrgerät oder Warneinrichtung vorhalten, warten,
instand setzen und betreiben. Vorübergehende Verkehrssicherungsmaßnahmen durchführen. Die Kontrolle wird gesondert vergütet.
Absperrgerät oder Warneinrichtung wie in Vorposition
beschrieben.
Menge: 210,000 Std
Leistungsbereichkatalog: 105

**01.02.0008 Absp.g.,Warneinr. aufb. u. abb. Abspsch. 250x2000*Typ RA2 5 Strah.eins. rot**
StL-Nr. 21105405052409
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung 'nach Wahl des AN,
Aufstellen des Absperrgeräts auf Anordjung des AG,
zusätzlich zur Beschilderung der VZ-Pläne'
Menge: 10,000 St
Leistungsbereichkatalog: 105

**01.02.0009 Absp.g.,Warneinr. vorhalten wie Vorposition**
StL-Nr. 2110541001
Absperrgerät oder Warneinrichtung vorhalten, warten,
instand setzen und betreiben. Vorübergehende Verkehrssicherungsmaßnahmen durchführen. Die Kontrolle wird gesondert vergütet.
Absperrgerät oder Warneinrichtung wie in Vorposition
beschrieben.
Menge: 210,000 Std
Leistungsbereichkatalog: 105

**01.02.0010 Absperrger. oder Warneinr. umsetzen wie Vorposition**
StL-Nr. 2110542001
Absperrgerät oder Warneinrichtung innerhalb des Ar-
beitsstellenbereiches umsetzen. Vorübergehende Verkehrssicherungsmaßnahmen durchführen.
Absperrgerät oder Warneinrichtung wie in Vorposition
beschrieben.
Menge: 10,000 St
Leistungsbereichkatalog: 105

**01.02.0011 Schild mit Verkehrszeichen nach**
Schild mit Verkehrszeichen nach STVO und VWV-STVO
einschl. Aufstellvorrichtung, auf Anordnung des AG,
zusätzlich zur Beschilderung der VZ-Pläne aufstellen
und nach Beendigung der Bauarbeiten wieder abbauen.
Gefahrenzeichen, Vorschriftzeichen und Richtzeichen
(retroreflektierend). Größe bis 1,0 m2.
Menge: 6,000 St

**01.02.0012 Schild mit Verkehrszeichen**
Schild mit Verkehrszeichen vorhalten und unterhalten.
Gefahrenzeichen, Vorschriftzeichen und Richtzeichen
einschl. Aufstellvorrichtung. Größe bis 1,0 m2.
Abrechnung erfolgt Stück * Tag.
Menge: 126,000 St

**01.02.0013 Schild mit Verkehrszeichen**
Schild mit Verkehrszeichen umsetzen.
Gefahrenzeichen, Vorschriftzeichen und Richtzeichen
einschl. Aufstellvorrichtung. Größe bis 1,0 m2.
Menge: 6,000 St

**01.02.0014 Schild mit Verkehrszeichen nach**
Schild mit Verkehrszeichen nach STVO und VWV-STVO
einschl. Aufstellvorrichtung, auf Anordnung des AG,
zusätzlich zur Beschilderung der VZ-Pläne aufstellen
und nach Beendigung der Bauarbeiten wieder abbauen.
Zeichen 454, 455 und 457
Menge: 10,000 St

**01.02.0015 Schild mit Verkehrszeichen**
Schild mit Verkehrszeichen vorhalten und unterhalten.
Zeichen 454, 455 und 457.
Abrechnung erfolgt Stück * Tag.
Menge: 210,000 St

**01.02.0016 Schild mit Verkehrszeichen nach**
Schild mit Verkehrszeichen nach STVO und VWV-STVO
einschl. Aufstellvorrichtung, auf Anordnung des AG,
zusätzlich zur Beschilderung der VZ-Pläne aufstellen
und nach Beendigung der Bauarbeiten wieder abbauen.
Gefahrenzeichen, Vorschriftzeichen und Richtzeichen
(retroreflektierend). Größe 1,0 bis 3,0 m2.
Menge: 2,000 St

**01.02.0017 Schild mit Verkehrszeichen**
Schild mit Verkehrszeichen vorhalten und unterhalten.
Gefahrenzeichen, Vorschriftzeichen und Richtzeichen
einschl. Aufstellvorrichtung. Größe 1,0 bis 3,0 m2.
Abrechnung erfolgt Stück * Tag.
Menge: 42,000 St

**01.02.0018 Zusatzschild mit Zeichen nach STVO**
Zusatzschild mit Zeichen nach STVO und VWV-STVO
einschl. Aufstellvorrichtung, auf Anordnung des AG,
zusätzlich zur Beschilderung der VZ-Pläne aufstellen
und nach Beendigung der Bauarbeiten wieder abbauen.
Voll retroreflektierend mit Folie Typ II DIN 6171.
Schild aus Aluminium, 3 mm dick, randprofilverstärkt,
Höhe bis 500 mm, Breite bis 600 mm.
Befestigung mit Schelle aus aluminium. Schrauben aus
korrosionsbeständigem Stahl nach DIN 17 440.
Werkstoff-Nr. 1.4571.
Aufschrift auf Zusatzschild zum Beispiel:
"Anlieger frei bis Baustelle" oder änlich nach Angabe des AN.
Menge: 5,000 St

**01.02.0019 Zusatzschild vorhalten und**
Zusatzschild  vorhalten und unterhalten.
einschl. Aufstellvorrichtung.
Höhe bis 500 mm, Breite bis 600 mm..
Abrechnung erfolgt Stück * Tag.
Menge: 105,000 St

**01.02.0020 Verkehrssicherung für halbseitige**
Verkehrssicherung für halbseitige Sperrung nach
Regelplan CI/3 herstellen, vorhalten, unterhalten und
abbauen.

Die Verkehrssicherung ist gemäß den RSA 21 sowie dem
Regelplan CI/3 auszuführen.

Die Leistung umfasst insbesondere:

- Lieferung, Auf- und Abbau sämtlicher Verkehrszeichen,
  Absperrgeräte und Leitbaken,
- Einrichtung, Betrieb, Unterhaltung und Rückbau der
  erforderlichen transportablen Lichtsignalanlage,

- alle erforderlichen Transporte sowie An- und
  Abfahrten,
- sämtliche Nebenleistungen für einen
  ordnungsgemäßen Betrieb der Verkehrsführung.

Abrechnung: je Verkehrsführung (St).
Menge: 4,000 St

**01.02.0021 Vorhalten der Verkehrssicherung**
Vorhalten der Verkehrssicherung nach Regelplan CI/3.

Die eingerichtete Verkehrssicherung gemäß Regelplan
CI/3 während der vom AG angeordneten Vorhaltezeit
betriebsbereit vorhalten, unterhalten und regelmäßig
kontrollieren.

Die Leistung umfasst insbesondere:

- Vorhaltung sämtlicher Verkehrszeichen,
  Absperrgeräte, Leitbaken und Warnleuchten,
- Betrieb, Wartung und Funktionskontrolle der
  Verkehrssicherung,
- Reinigung, Instandhaltung sowie Ersatz beschädigter
  oder unbrauchbar gewordener Verkehrszeichen und
  Sicherungseinrichtungen,
- Aufrechterhaltung der Verkehrssicherheit während der
  gesamten Vorhaltezeit.

Abrechnung:
je Verkehrsführung und Kalendertag (Stuck  × Tag).
Menge: 20,000 Std

*Hinweis: Hinweis zur OZ 01.03*
Hinweis zur OZ 01.03
Die Leistungen beziehen sich auf die beiden Mittelstreifenüberfahrten am Anfang und am Ende des Bauabschnittes 1.

#### Abschnitt 01.03 ÜBERFAHRTEN HERSTELLEN

*Hinweis: Hinweis: Die Positionen 1 (Abbau)*
Hinweis:
Die Positionen 1 (Abbau) und 2 (Wiedereinbau) beziehen sich auf dieselben zwei Teilbereiche der Schutzeinrichtung am Anfang und am Ende des Bauabschnittes 1.

**01.03.0001 SE aus Stahl abbauen*Profil A Pfost. A 1,33 m Pf.l. 1900-2500mm**
StL-Nr. 2112900391390299
Schutzeinrichtung (SE) aus Stahl einschließlich sämtlicher Einzelteile abbauen.
SE 'Doppelte Schutzeinrichtung (Super-Rail, doppelseitig).
Abbau von 2 einzelnen Teilbereichen zur vorübergehenden
Herstellung der Mittelstreifenüberfahrten am Anfang und
am Ende des Bauabschnittes 1. Die Schutzeinrichtung ist
von den verbleibenden Schutzplanken sowie von der
vorhandenen Betonschutzwand fachgerecht zu lösen.'

Holm Profil A.
Mit Pfosten, Abstand = 1,33 m.
Pfosten in 'Erdreich im Mittelstreifen'

Pfostenlänge über 1900 bis 2500 mm.
Konstruktionsteile 'zu einem Lagerplatz nach Wahl des
AN fördern, abladen, reinigen und sortiert zur
anschließenden Wiederverwendung nach Unterlagen des AG
lagern. Sämtliche abgebaute Teile der Schutzeinrichtung,
einschließlich der Anschlusskonstruktion an die
Betonschutzwand sowie aller Verbindungsteile und
Befestigungsmittel, sind nach Abschluss der Arbeiten
zur Wiederherstellung des ursprünglichen Zustandes der
Schutzeinrichtung wiederzuverwenden. Die Wiederherstellung
der Schutzeinrichtung wird gesondert vergütet.'
Menge: 200,000 m
Leistungsbereichkatalog: 129

**01.03.0002 SE '= Doppelte Schutzeinrichtung**
SE '= Doppelte Schutzeinrichtung (Super-Rail,
doppelseitig).

Wiedereinbau der im Zuge der Abbrucharbeiten
ausgebauten, gereinigten und zwischengelagerten
Schutzeinrichtung einschließlich aller Holme, Pfosten,
Distanzstücke, Verbindungsteile,
Befestigungsmittel sowie der Anschlusskonstruktion an
die vorhandene Betonschutzwand.

Fehlende oder beschädigte Bauteile, die durch den AN zu
vertreten sind, sind durch neue, gleichwertige Bauteile
auf Kosten des AN zu ersetzen.'
Bauteile, die nach dem Ausbau als beschädigt oder nicht wiederverwendbar festgestellt werden, sind durch neue, gleichwertige Bauteile zu ersetzen. Die Lieferung und der Einbau dieser Bauteile werden gesondert vergütet.
Menge: 200,000 m

**01.03.0003 AEK herstellen*Profil A Regelabs. 12 m*HB 1**
StL-Nr. 21129217911010
Anfangs-/Endkonstruktion (AEK) einschließlich erforderlicher systembedingter Arbeiten herstellen.
Konstruktion 'Super Rail Eco Doppelt'

Holm Profil A.
AEK = Regelabsenkung 12,00 m.
Aufstellung in Boden, Homogenbereich HB 1 - FRS.
Menge: 3,000 St
Leistungsbereichkatalog: 129

**01.03.0004 AEK aus Stahl abbauen*Profil A Regelabs. 12 m*HB 1 Teile verwerten**
StL-Nr. 2112900709110101
Anfangs-/Endkonstruktion (AEK) aus Stahl abbauen.
SE 'Super Rail Eco Doppelt'

Holm Profil A.
Regelabsenkung 12,00 m.
Pfosten in Boden, Homogenbereich HB 1 - FRS.
Pfostenlöcher entsprechend der sie umgebenden Fläche
schließen.
Konstruktionsteile nach Wahl des AN verwerten.
Menge: 3,000 St
Leistungsbereichkatalog: 129

**01.03.0005 Anpralldämpfer Typ R herstellen*HB 1*an BSW FT NJ**
StL-Nr. 211292569194
Zurückleitenden Anpralldämpfer Typ R einschließlich erforderlicher systembedingter Arbeiten herstellen. Um-
feldabmessungen nach Unterlagen des AG.
Konstruktion 'einseitig'

Aufstellung in Boden, Homogenbereich HB 1 - FRS.
Querneigung der Aufstellfläche 'bis 2,5 %bis 2,5 %'

Anschluss an BSW H2, Fertigteil, New-Jersey-Profil,
Höhe 0,81 m, zweimal einseitig.
Menge: 1,000 St
Leistungsbereichkatalog: 129

**01.03.0006 Anpralldämpfer abbauen APD n. Unt. AG*Beton Aufst.fl.erh.*Teile verwerten**
StL-Nr. 211290671111
Anpralldämpfer (APD) aus Stahl einschließlich sämtlicher Einzelteile abbauen.
APD nach Unterlagen des AG.
Aufstellfläche = Beton.
Aufstellfläche bleibt erhalten.
Konstruktionsteile nach Wahl des AN verwerten.
Menge: 1,000 St
Leistungsbereichkatalog: 129

**01.03.0007 Bordstein aufnehmen. Flachbord Bet 25*Fund. ü. 10-20 cm**
StL-Nr. 23115031420900
Bordstein aufnehmen.
Bordstein = Flachbordstein aus Beton, ca. 20/25 bis
30/25 cm.
Fundament aus Beton, über 10 bis 20 cm dick, aufbrechen.
Aufbruchgut 'und sämtliche Steine nach Wahl des AN verwerten . Die Verwertung wird nicht gesondert vergütet.'
Menge: 55,000 m
Leistungsbereichkatalog: 115

**01.03.0008 Bordstein aus Beton setzen TB 100 x**
Bordstein aus Beton setzen TB 100 x 300
Bordsteine als Klebebord gemäß DIN EN 1340 / DIN 483,
D, T, I aus Beton liefern und setzen.
Bordstein TB 100 x 300 als Klebebord auf der neu
hergestellten Asphaltdeckschicht verkleben.
Die Verklebung hat gemäß den Herstellervorgaben zu
erfolgen. Die Vorbereitung und Vorbehandlung der
Asphaltoberfläche sowie Lieferung des Klebstoffs und
sämtliche Arbeiten zur fachgerechten Verklebung sind in
den Einheitspreis einzurechnen.
Bordstein im Bereich der herzustellenden
Mittelstreifenüberfahrten.
Gerader Stein.
Menge: 55,000 m

**01.03.0009 Oberboden abtragen und lagern*Abtr.über 10-30cm*Abrechnung Abtrag**
StL-Nr. 24106110902901
Oberboden ggf. einschließlich Vegetationsdecke abtragen
und lagern. Oberboden in regelmäßig geformten Mieten
locker aufsetzen. Ansaat und Mähen einer Decksaat werden gesondert vergütet. Beschreibung der Homogenbereiche nach Unterlagen des AG.
Homogenbereich 'nach Unterlagen des AG'

Dicke des Abtrages über 10 bis 30 cm.
Oberboden 'fördern und nach Wahl des AN ordnungsgemäß verwerten bzw. entsorgen. Ein Wiedereinbau des Oberbodens ist nicht vorgesehen.'

Abrechnung nach Abtragsprofilen.
Menge: 40,000 m3
Leistungsbereichkatalog: 106

**01.03.0010 Asphaltbefestigung trennen Anbauber. längs*schneiden Dicke ü. 18-24 cm**
StL-Nr. 231130381105
Asphaltbefestigung geradlinig trennen.
im Anbaubereich längs zur Fahrbahnachse
Trennen durch Schneiden.
Dicke der Asphaltbefestigung über 18 bis 24 cm.
Menge: 125,000 m
Leistungsbereichkatalog: 113

**01.03.0011 Unterlage profilieren*EV2 mind. 120 MPa Unebenheit 2 cm**
StL-Nr. 231130439401
Unterlage aus Schicht ohne Bindemittel auf Sollhöhe
nach Unterlagen des AG profilieren und verdichten. Liefern von Baustoff bzw. Entfernen von überschüssigem
Baustoff wird gesondert vergütet.
Unterlage 'aus Gemisch aus gebrochenen
Gesteinskörnungen, Frostschutzmaterial
Im Bereich der herzustellenden
Mittelstreifenüberfahrten.'

Verformungsmodul der profilierten Unterlage mindestens
120 MPa.
Unebenheit innerhalb einer 4,00 m langen Messstrecke
höchstens 2 cm in Längs- und Querrichtung.
Menge: 135,000 m2
Leistungsbereichkatalog: 113

**01.03.0012 Bitumenemulsion aufsprühen Bk100-Bk3,2 C60BP4-S*Menge 300 g/m2 vor 2. Lage ATS**
StL-Nr. 23113063190131
Bitumenemulsion zur Herstellung des Schichtenverbundes
aufsprühen.
Auf Verkehrsflächen der Belastungsklassen Bk100 bis
Bk3,2.
Unterlage 'Frostschutzschicht'

Bindemittel = C60BP4-S.
Bindemittelmenge = 300 g/m2.
Vor Einbau 2. Lage Asphalttragschicht.
Menge: 135,000 m2
Leistungsbereichkatalog: 113

**01.03.0013 Asphalttragsch. aus AC 32 T S herst Bk32 Bitumen 50/70**
StL-Nr. 23113113291000
Asphalttragschicht aus Asphalttragschichtmischgut
AC 32 T S herstellen. Anlieferung des Asphaltmischguts
in thermoisolierten Transportbehältern.
In Verkehrsflächen der Belastungsklasse Bk32.
Einbau 'im Bereich der herzustellenden
Mittelstreifenüberfahrten im Mittelstreifen zwischen
vorhandenen Schutzeinrichtungen bzw. Rinne.
Einbaubreite ca. 1,50 m.
Schichtdicke 18 cm.
Der Einbau hat aufgrund der beengten Platzverhältnisse
mit einem Kleinfertiger zu erfolgen.
Sämtliche Erschwernisse infolge der geringen
Einbaubreite, der beengten Platzverhältnisse, des
Einsatzes eines Kleinfertigers sowie der erhöhten
Anforderungen an Einbau und Verdichtung sind in den
Einheitspreis einzukalkulieren und werden nicht
gesondert vergütet.'

Bindemittel = 50/70.
Menge: 60,000 t
Leistungsbereichkatalog: 113

**01.03.0014 Bitumenemulsion aufsprühen Bk100-Bk3,2*Asphalt frisch C60BP4-S*Menge 250 g/m2 vor A.bindersch.**
StL-Nr. 23113063110122
Bitumenemulsion zur Herstellung des Schichtenverbundes
aufsprühen.
Auf Verkehrsflächen der Belastungsklassen Bk100 bis
Bk3,2.
Unterlage = Asphaltbefestigung, frisch.
Bindemittel = C60BP4-S.
Bindemittelmenge = 250 g/m2.
Vor Einbau Asphaltbinderschicht.
Menge: 135,000 m2
Leistungsbereichkatalog: 113

**01.03.0015 Asphaltbindersch.a. AC 16 B S herst Bk32 Bitumen 25/55-55A*Gestein SZ 18 Kalksteinfüller**
StL-Nr. 2311322429101100
Asphaltbinderschicht aus Asphaltbinder AC 16 B S herstellen. Anlieferung des Asphaltmischguts in
thermoisolierten Transportbehältern.
In Verkehrsflächen der Belastungsklasse Bk32.
Einbau 'im Bereich der herzustellenden
Mittelstreifenüberfahrten im Mittelstreifen zwischen
vorhandenen Schutzeinrichtungen bzw. Rinne .
Einbaubreite ca. 1,50 m
Der Einbau hat aufgrund der beengten Platzverhältnisse
mit einem Kleinfertiger zu erfolgen.
Sämtliche Erschwernisse infolge der geringen
Einbaubreite, der beengten Platzverhältnisse, des
Einsatzes eines Kleinfertigers sowie der erhöhten
Anforderungen an Einbau und Verdichtung sind in den
Einheitspreis einzukalkulieren und werden nicht
gesondert vergütet.'

Bindemittel = 25/55-55 A.
Grobe Gesteinskörnung = Kategorie SZ 18.
Fremdfüller = Kalksteinfüller.
Menge: 27,000 t
Leistungsbereichkatalog: 113

**01.03.0016 Bitumenemulsion aufsprühen Bk100-Bk3,2*Asphalt frisch C60BP4-S*Menge 250 g/m2 vor A.deckschicht**
StL-Nr. 23113063110123
Bitumenemulsion zur Herstellung des Schichtenverbundes
aufsprühen.
Auf Verkehrsflächen der Belastungsklassen Bk100 bis
Bk3,2.
Unterlage = Asphaltbefestigung, frisch.
Bindemittel = C60BP4-S.
Bindemittelmenge = 250 g/m2.
Vor Einbau Asphaltdeckschicht.
Menge: 135,000 m2
Leistungsbereichkatalog: 113

**01.03.0017 Asphaltdecksch. aus AC 11 D S herst Bitumen 50/70**
StL-Nr. 2311332399299000
Asphaltdeckschicht aus Asphaltbeton für Asphaltdeckschichten AC 11 D S herstellen. Anlieferung des
Asphaltmischguts in thermoisolierten
Transportbehältern.
In Verkehrsflächen 'Bk 32'

Einbau 'nach Unterlagen des AG'

Bindemittel = 50/70.
Grobe Gesteinskörnung 'Kategorie 95/1 mit einem
20 %-igen Anteil zugelassener Aufhellungsgesteine aus
Quarzit oder 30 %-igen Anteil zugelassener
Aufhellungsgesteine an alpiner Morän'

Grobe Gesteinskörnung = Kategorie PSV '51
Fremdfüller Kalksteinmehl und einem Anteil von 1,5% M.-% Calciumhyroxid bezogen auf das
Gesteinskörnungsgemisch.'
Menge: 14,000 t
Leistungsbereichkatalog: 113

#### Abschnitt 01.04 ASPHALT VORARBEITEN

**01.04.0001 Erschwernis infolge Einfassungen Erschwer. gesamt*A.decks+A.bind.**
StL-Nr. 231130831399
Erschwernis infolge Einfassungen, Borden und Fahrbahnübergängen. Abgerechnet wird die Länge der Einfassung.
Erschwernis beim Fräsen oder Aufnehmen, Aufsprühen von
Bitumenemulsionen sowie Herstellen von Asphaltschichten.
Asphaltdeck- und Asphaltbinderschicht.
Einbauten 'Bordsteine, Rinnen und Straßenabläufe
im Randbereich der Fahrbahn'
Menge: 500,000 m
Leistungsbereichkatalog: 113

**01.04.0002 Erschwernis infolge Einbauten Erschwer. gesamt*A.deckschicht**
StL-Nr. 231130781199
Erschwernis infolge Einbauten, Schächten und Straßenabläufen. Abgerechnet wird je Stück Einbauteil.
Erschwernis beim Fräsen, Aufnehmen, Aufsprühen von Bi-
tumenemulsionen sowie Herstellen von Asphaltschichten.
Asphaltdeckschicht.
Einbauten 'vorhandene Lichtmasten einschließlich
Fundamente sowie Verkehrszeichen mit Pfosten'
Menge: 7,000 St
Leistungsbereichkatalog: 113

**01.04.0003 Erschwernis infolge Einfassungen Erschwer. gesamt*A.decks+A.bind.**
StL-Nr. 231130831399
Erschwernis infolge Einfassungen, Borden und Fahrbahnübergängen. Abgerechnet wird die Länge der Einfassung.
Erschwernis beim Fräsen oder Aufnehmen, Aufsprühen von
Bitumenemulsionen sowie Herstellen von Asphaltschichten.
Asphaltdeck- und Asphaltbinderschicht.
Einbauten 'vorhandene Schutzeinrichtungen aus Stahl
(Schutzplanken) sowie Betonschutzwände'
Menge: 380,000 m
Leistungsbereichkatalog: 113

**01.04.0004 Bankett seitlich verdrängen und**
Bankett seitlich verdrängen und wiederherstellen.

Vorhandenes Bankett entlang des Fahrbahnrandes auf
einer Breite von ca. 20 cm und einer Tiefe von ca.
10 cm seitlich verdrängen.

Nach Abschluss der Asphaltarbeiten ist das seitlich
verdrängte Bankettmaterial wieder höhen- und
profilgerecht an den Fahrbahnrand anzulegen und zu
verdichten.

Sämtliche hierfür erforderlichen Leistungen,
einschließlich seitlichem Verdrängen, Wiederanlegen,
Profilieren und Verdichten des Banketts, sind in den
Einheitspreis einzurechnen.
Menge: 340,000 m

**01.04.0005 Asphalt fräsen ADS*Asphaltbeton Fahrbahn*Fräsasph. verw.**
StL-Nr. 2311300512901010
Asphalt fräsen und Fräsgut aufnehmen. Anschlusskante
geradlinig auf Frästiefe herstellen. Der Schnittlinienabstand darf maximal 15 mm betragen.
Asphaltdeckschicht.
Asphaltdeckschicht = Asphaltbeton.
Frästiefe 'über 4 bis 6 cm
Im  Bereich der Fahrbahn und Ein und Ausfahrt.'

Fläche = Fahrbahn.
Fräsasphalt nach Wahl des AN verwerten.
Menge: 3600,000 m2
Leistungsbereichkatalog: 113

**01.04.0006 Asphalt fräsen ABS*Asphaltbeton Fahrbahn*Fräsasph. verw.**
StL-Nr. 2311300522901010
Asphalt fräsen und Fräsgut aufnehmen. Anschlusskante
geradlinig auf Frästiefe herstellen. Der Schnittlinienabstand darf maximal 15 mm betragen.
Asphaltbinderschicht.
Asphaltdeckschicht = Asphaltbeton.
Frästiefe '8 bis 14 cm nach Bohrkernuntersuchungen.Im  Bereich der Fahrbahn und Ein und Ausfahrt.'

Fläche = Fahrbahn.
Fräsasphalt nach Wahl des AN verwerten.
Menge: 3600,000 m2
Leistungsbereichkatalog: 113

**01.04.0007 Asphalt feinfräsen, nachfräsen.**
Asphalt feinfräsen, nachfräsen.
Asphaltdeckschicht fräsen bzw. feinfräsen wie in vorgehenden OZ, in vollem Umfang
jedoch Nachfräsen 1,0 bis 2,5 cm
Menge: 3600,000 m2

**01.04.0008 Fläche aus Rasensteinen herstellen R-Gittersteine*Banketten Beton 10cm dick*Bett.0/5 30 v. H. Bettung SZ 22*Oberb. Saatgut RSM n. Unterl.AG**
StL-Nr. 2311591213121101
Fläche aus Rasensteinen einschl. Verfüllung herstellen.
Unterlage standfest verdichten. Erdarbeiten werden gesondert vergütet.
Befestigung aus Rasengittersteinen.
Ausführung in Banketten.
Rasenstein aus Beton, Dicke mindestens 10 cm.
Bettung aus Baustoffgemisch 0/5, Anteil an Körnung unter 2 mm max. 30 Massenprozent, E CS35, C 90/3.
Kategorie SZ 22/LA 25.
Sandigen Oberboden liefern und Rasensteine damit verfüllen. Einbau bis 2 cm unter OK-Rasenstein. Fläche mit
15 g/m2 Rasensaatgut einsäen.
Einsaat mit RSM nach Unterlagen des AG.
Menge: 20,000 m2
Leistungsbereichkatalog: 115

**01.04.0009 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 650,000 m
Leistungsbereichkatalog: 131

**01.04.0010 Längsmarkierung entfernen durchg.Fstr.begr.*Breite 0,12 m Farbe*a.Asphaltdecksch. Deckenerneuerung*Abf.d. Verw.zuf.**
StL-Nr. 2113100521111001
Längsmarkierung einschl. evtl. Sperrflächenumrandung
entfernen. Abgerechnet wird der entfernte Strich, bei
Doppelstrichen zwei Striche.
Durchgehender Strich als Fahrstreifenbegrenzung.
Strichbreite = 0,12 m.
Markierungsstoffart = Farbe.
Auf Asphaltdeckschicht.
Entfernen für Deckenerneuerung.
Abfall aufnehmen und nach Wahl des AN verwerten.
Menge: 970,000 m
Leistungsbereichkatalog: 131

**01.04.0011 Asphaltbefestigung trennen Einzelfl.*schneiden**
StL-Nr. 231130383109
Asphaltbefestigung geradlinig trennen.
in Einzelflächen längs und quer zur Fahrbahnachse,
Trennen durch Schneiden.
Dicke der Asphaltbefestigung 'über 11 bis 17 cm.

Der abgetrennte Asphaltrandstreifen ist aufzubrechen
und aufzunehmen.
Die Breite des abgetrennten Asphaltrandstreifens
beträgt ca. 5 cm.

Die Arbeitsfläche umfasst die Fahrbahn sowie die
Bereiche der Mittelstreifenüberfahrten.

Aufbruchgut aufnehmen und der Verwertung bzw.
Entsorgung nach Wahl des AN zuführen.

Sämtliche Leistungen einschließlich Schneiden,
Aufbrechen, Aufnehmen, Laden, Abtransport und
ordnungsgemäßer Verwertung bzw. Entsorgung sind in den
Einheitspreis einzurechnen.'
Menge: 550,000 m
Leistungsbereichkatalog: 113

**01.04.0012 Naht oder Anschluss zur Fuge aufw. Längsnaht/-anschl*über 20-100 m*Breite 10 mm**
StL-Nr. 23113937129199
Naht oder Anschluss ohne Fugenspalt in Asphaltdeckschicht zur Fuge aufweiten und säubern. Anfallende Ausbaustoffe nach Wahl des AN verwerten.
Längsnaht, Längsanschluss.
Einzellängen über 20,00 m bis 100,00 m.
Fugenspalttiefe 'Fugenspalttiefe 40 mm.'

Fugenspaltbreite = 10 mm.
Aufweiten 'Anschlussbereich zwischen Asphaltdeckschicht und
vorhandenen Gussasphaltflächen, Entwässerungsrinnen
aus Pflastersteinen sowie sonstigen Randeinfassungen.'
Menge: 550,000 m
Leistungsbereichkatalog: 113

**01.04.0013 Fugenfüllung herstellen Längsfuge*Deckschicht über 100 m Breite 10 mm*verf. mit Trstr. Fugenmasse N2**
StL-Nr. 2311394211391101
Fugenfüllung herstellen.
Längsfuge.
In der Asphaltdeckschicht.
Einzellängen über 100,00 m.
Fugenspalttiefe '3 bis 6cm
Anschluss Anschlussbereich zwischen
Asphaltdeckschicht und Entwässerungsrinne'

Fugenspaltbreite = 10 mm.
Fugenspalt verfüllen in einer Lage mit Trennstreifen.
Mit heiß verarbeitbarer Fugenmasse Typ N2, einschließlich zugehörigem und zuvor aufgetragenem Voranstrichmittel.
Menge: 550,000 m
Leistungsbereichkatalog: 113

**01.04.0014 Unterlage reinigen gefr. Asphaltsch.*zus. Flächen Hochdr.-Sauganl.**
StL-Nr. 231130583012
Unterlage reinigen. Anfallendes Kehrgut nach Wahl des
AN verwerten.
Unterlage = gefräste Asphaltschicht.
Zusammenhängende Teilflächen.
Selbstaufnehmende Kehrmaschine. Letzter Arbeitsgang mit
Wasserhochdruckreinigungsgeräten mit rotierenden Düsen
und Absaugeinrichtung.
Menge: 3600,000 m2
Leistungsbereichkatalog: 113

#### Abschnitt 01.05 ASPHALT ARBEITEN

**01.05.0001 Naht oder Anschluss zur Fuge aufw. Quernaht/-anschl.*über 20-100 m*Breite 12 mm schneiden**
StL-Nr. 23113937229201
Naht oder Anschluss ohne Fugenspalt in Asphaltdeckschicht zur Fuge aufweiten und säubern. Anfallende Ausbaustoffe nach Wahl des AN verwerten.
Quernaht, Queranschluss.
Einzellängen über 20,00 m bis 100,00 m.
Fugenspalttiefe '40 mm'

Fugenspaltbreite = 12 mm.
Aufweiten durch Schneiden.
Menge: 55,000 m
Leistungsbereichkatalog: 113

**01.05.0002 Anschluss a. Fuge m. Fugenm. herst. Querfuge*Deckschicht*Breite 10 mm Verf. mit Trstr.*Fugenmasse N2**
StL-Nr. 2311391221991101
Anschluss als Fuge mit Fugenmasse herstellen.
Querfuge.
In der Asphaltdeckschicht ausbilden.
Fugenspalttiefe '40mm'

Fugenspaltbreite = 10 mm.
Fugenspalt verfüllen in einer Lage mit Trennstreifen.
Mit heiß verarbeitbarer Fugenmasse Typ N2, einschließlich zugehörigem und zuvor aufgetragenem Voranstrichmittel.
Menge: 55,000 m
Leistungsbereichkatalog: 113

**01.05.0003 Bitumenemulsion aufsprühen Bk100-Bk3,2*Asphalt gefräst C60BP4-S*Menge 300 g/m2 vor A.bindersch.**
StL-Nr. 23113063120132
Bitumenemulsion zur Herstellung des Schichtenverbundes
aufsprühen.
Auf Verkehrsflächen der Belastungsklassen Bk100 bis
Bk3,2.
Unterlage = Asphaltbefestigung, gefräst.
Bindemittel = C60BP4-S.
Bindemittelmenge = 300 g/m2.
Vor Einbau Asphaltbinderschicht.
Menge: 700,000 m2
Leistungsbereichkatalog: 113

**01.05.0004 Asphaltbindersch.a. AC 16 B S herst Bk32*Profilausgleich Bitumen 25/55-55A*Kategorie C 95/1 Gestein SZ 18**
StL-Nr. 2311322423121900
Asphaltbinderschicht aus Asphaltbinder AC 16 B S herstellen. Anlieferung des Asphaltmischguts in
thermoisolierten Transportbehältern.
In Verkehrsflächen der Belastungsklasse Bk32.
Einbau zum Profilausgleich.
Bindemittel = 25/55-55 A.
Grobe Gesteinskörnung = Kategorie C 95/1.
Grobe Gesteinskörnung = Kategorie SZ 18.
Fremdfüller 'Calciumhydroxid nach Unterlagen des AG'
Menge: 90,000 t
Leistungsbereichkatalog: 113

**01.05.0005 Bitumenemulsion aufsprühen Bk100-Bk3,2*Asphalt gefräst C60BP4-S*Menge 300 g/m2 vor A.bindersch.**
StL-Nr. 23113063120132
Bitumenemulsion zur Herstellung des Schichtenverbundes
aufsprühen.
Auf Verkehrsflächen der Belastungsklassen Bk100 bis
Bk3,2.
Unterlage = Asphaltbefestigung, gefräst.
Bindemittel = C60BP4-S.
Bindemittelmenge = 300 g/m2.
Vor Einbau Asphaltbinderschicht.
Menge: 3600,000 m2
Leistungsbereichkatalog: 113

**01.05.0006 Asphaltbindersch.a. AC 16 B S herst Bk32*n. Unterlagen AG Bitumen 25/55-55A*Kategorie C 95/1 Gestein SZ 18**
StL-Nr. 2311322421121900
Asphaltbinderschicht aus Asphaltbinder AC 16 B S herstellen. Anlieferung des Asphaltmischguts in
thermoisolierten Transportbehältern.
In Verkehrsflächen der Belastungsklasse Bk32.
Einbau nach Unterlagen des AG.
Bindemittel = 25/55-55 A.
Grobe Gesteinskörnung = Kategorie C 95/1.
Grobe Gesteinskörnung = Kategorie SZ 18.
Fremdfüller 'Calciumhydroxid nach Unterlagen des AG'
Menge: 700,000 t
Leistungsbereichkatalog: 113

**01.05.0007 Bitumenemulsion aufsprühen Bk100-Bk3,2*Asphalt frisch C60BP4-S*Menge 250 g/m2 vor A.deckschicht**
StL-Nr. 23113063110123
Bitumenemulsion zur Herstellung des Schichtenverbundes
aufsprühen.
Auf Verkehrsflächen der Belastungsklassen Bk100 bis
Bk3,2.
Unterlage = Asphaltbefestigung, frisch.
Bindemittel = C60BP4-S.
Bindemittelmenge = 250 g/m2.
Vor Einbau Asphaltdeckschicht.
Menge: 3600,000 m2
Leistungsbereichkatalog: 113

**01.05.0008 Asphaltdecksch. aus AC 11 D S herst*n. Unterlagen AG Bitumen 50/70**
StL-Nr. 2311332391299900
Asphaltdeckschicht aus Asphaltbeton für Asphaltdeckschichten AC 11 D S herstellen. Anlieferung des
Asphaltmischguts in thermoisolierten
Transportbehältern.
In Verkehrsflächen 'Fahrbahn, Ein und Ausfahrt.'

Einbau nach Unterlagen des AG.
Bindemittel = 50/70.
Grobe Gesteinskörnung 'Kategorie 95/1 mit einem
20 %-igen Anteil zugelassener Aufhellungsgesteine aus
Quarzit oder 30 %-igen Anteil zugelassener
Aufhellungsgesteine an alpiner Morän'

Grobe Gesteinskörnung = Kategorie PSV '51'

Fremdfüller 'Kalsteinfüller und Calciumhyroxid nach Unterlagen des AG'
Menge: 350,000 t
Leistungsbereichkatalog: 113

**01.05.0009 Zulage für den Einbau der**
Zulage für den Einbau der Asphaltdeckschicht in
Bereichen von Aufweitungen (Kreuzungen, Einmündungen u. ä.) der Fahrbahn. Einbau in mehreren Bahnen und einzelnen Abschnitten. Umbau des Asphaltfertigers von dem Streckenbetrieb für den Einsatz in diesen Bereichen sowie zusätzlicher Asphaltfertiger und alle zusätzliche Geräte sind in diese OZ einzurechnen.
Einbau nahtlos in voller Fahrbahnbreite. Abgerechnet wird die Fläche der Aufweitung.
Menge: 300,000 m2

**01.05.0010 Abstumpfungsmaßnahme durchführen bit.LFK 2/5*Gestein wie Decke Menge 1 kg/m2*maschinell**
StL-Nr. 231139524111
Abstumpfungsmaßnahme zur Erhöhung der Anfangsgriffigkeit durch gleichmäßiges Aufbringen und Einwalzen von
Abstreukörnung durchführen. Nicht gebundene Abstreukörnung aufnehmen und nach Wahl des AN verwerten.
Abstreukörnung = leicht bituminierte Lieferkörnung 2/5.
Aus Gestein wie grobe Gesteinskörnung in Asphaltdeckschicht.
Abstreumenge = 1 kg/m2.
Maschinell abstreuen.
Menge: 3600,000 m2
Leistungsbereichkatalog: 113

**01.05.0011 Verkehrsfläche kehren Walzasphalt*VSM durchführen**
StL-Nr. 2311397721
Verkehrsfläche mit einer selbstaufnehmenden Kehrmaschine nach Verkehrsfreigabe unverzüglich nach Aufforderung
durch den AG kehren. Kehrgut aufnehmen und nach Wahl
des AN verwerten.
Verkehrsfläche = Fahrbahndeckschicht aus Walzasphalt.
Erforderliche Verkehrssicherungsmaßnahmen durchführen.
Menge: 3600,000 m2
Leistungsbereichkatalog: 113

#### Abschnitt 01.06 Markierung

**01.06.0001 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 650,000 m
Leistungsbereichkatalog: 131

**01.06.0002 Längsmarkierung entfernen durchg.Fstr.begr.*Breite 0,12 m Farbe*a.Asphaltdecksch. Deckenerneuerung*Abf.d. Verw.zuf.**
StL-Nr. 2113100521111001
Längsmarkierung einschl. evtl. Sperrflächenumrandung
entfernen. Abgerechnet wird der entfernte Strich, bei
Doppelstrichen zwei Striche.
Durchgehender Strich als Fahrstreifenbegrenzung.
Strichbreite = 0,12 m.
Markierungsstoffart = Farbe.
Auf Asphaltdeckschicht.
Entfernen für Deckenerneuerung.
Abfall aufnehmen und nach Wahl des AN verwerten.
Menge: 950,000 m
Leistungsbereichkatalog: 131

**01.06.0003 Längsmarkierung Typ II herstellen durchg.Fstr.begr.*Breite 0,12 m mit Vormarkierung*Kaltplastikmasse Aggl.unregelm.mGs mind. P 6*grobstr. Decke**
StL-Nr. 2113150521166911
Längsmarkierung Typ II einschl. evtl.
Sperrflächenumrandung als endgültige Markierung herstellen. Abgerechnet wird der markierte Strich, bei
Doppelstrichen zwei Striche.
Durchgehend als Fahrstreifenbegrenzung.
Strichbreite = 0,12 m.
Strich mit Vormarkierung.
Markierungssystem aus reaktivem Stoff, nicht spritzbar
(Kaltplastikmasse).
Als Agglomeratmarkierung mit Grundstrich, unregelmäßig
angeordnet.
Schichtdicke '3mm'

Verkehrsklasse mindestens P 6.
Markierung auf grobstrukturierter Asphaltdeckschicht.
Menge: 650,000 m
Leistungsbereichkatalog: 131

**01.06.0004 Längsmarkierung Typ II herstellen Leitlinie 1 zu 2*Breite 0,12 m mit Vormarkierung*Heißplastikmasse*mind. P 6 grobstr. Decke**
StL-Nr. 2113150531170911
Längsmarkierung Typ II einschl. evtl.
Sperrflächenumrandung als endgültige Markierung herstellen. Abgerechnet wird der markierte Strich, bei
Doppelstrichen zwei Striche.
Unterbrochen; Verhältnis Strich/Lücke 1 zu 2 als Leitlinie.
Strichbreite = 0,12 m.
Strich mit Vormarkierung.
Markierungssystem aus thermoplastischem Stoff, nicht
spritzbar (Heißplastikmasse).
Schichtdicke '3mm'

Verkehrsklasse mindestens P 6.
Markierung auf grobstrukturierter Asphaltdeckschicht.
Menge: 700,000 m
Leistungsbereichkatalog: 131

**01.06.0005 Längsmarkierung Typ II herstellen Leitlinie 1 zu 1*Breite 0,12 m mit Vormarkierung*Heißplastikmasse*mind. P 6 grobstr. Decke**
StL-Nr. 2113150551170911
Längsmarkierung Typ II einschl. evtl.
Sperrflächenumrandung als endgültige Markierung herstellen. Abgerechnet wird der markierte Strich, bei
Doppelstrichen zwei Striche.
Unterbrochen; Verhältnis Strich/Lücke 1 zu 1 als Leitlinie.
Strichbreite = 0,12 m.
Strich mit Vormarkierung.
Markierungssystem aus thermoplastischem Stoff, nicht
spritzbar (Heißplastikmasse).
Schichtdicke '3mm'

Verkehrsklasse mindestens P 6.
Markierung auf grobstrukturierter Asphaltdeckschicht.
Menge: 180,000 m
Leistungsbereichkatalog: 131

*Hinweis: Hinweis zur OZ 01.07 Nur gültig*
Hinweis zur OZ 01.07
Nur gültig für den Bauabschnitt 1.
Für diesen Leistungsabschnitt ist eine gesonderte Rechnungsstellung vorzunehmen.

#### Abschnitt 01.07 LESTUNGEN LAND

**01.07.0001 Koordinierung der Maßnahme während**
*** Pauschalposition
Koordinierung der Maßnahme während der Ausführung
gemäß § 3 Baustellenverordnung durch geeigneten
Sicherheits- und Gesundheits-koordinator.
Der Koordinator nimmt diese Aufgaben auch für
Teilleistungen wahr, die Nachunternehmen übertragen
werden.
Die Höhe der Abschlagszahlungen richtet sich nach dem
zeitlichen Fortschritt der Baumaßnahme bezogen auf die
Gesamtzeit.
Menge: 1,000 Psch

**01.07.0002 Vorankündigung erstellen**
*** Pauschalposition
StL-Nr. 19101508
Vorankündigung gemäß Baustellenverordnung erstellen und
spätestens zwei Wochen vor Einrichten der Baustelle der
zuständigen Behörde übermitteln. Vorankündigung sichtbar und witterungsgeschützt auf der Baustelle aushängen. Bei erheblichen Änderungen während der Bauzeit
anpassen.
Menge: 1,000 Psch
Leistungsbereichkatalog: 101

**01.07.0003 SiGe-Plan erstellen**
*** Pauschalposition
StL-Nr. 19101513
Sicherheits- und Gesundheitsschutzplan (SiGe-Plan) nach
RAB 31 erstellen und mit dem Sicherheits- und Gesundheitsschutzkoordinator dieser und weiterer berührter
Baustellen abstimmen. Bei erheblichen Änderungen in der
Ausführung des Bauvorhabens anpassen. Den SiGe-Plan für
jeden Beschäftigten einsehbar auf der Baustelle vorhalten.
Menge: 1,000 Psch
Leistungsbereichkatalog: 101

### Bereich 02 BAUABSCHNITT 2

#### Abschnitt 02.01 BAUSTELLENINRICHTUNG

*Hinweis: 25 % der Pauschale wird nach*
25 % der Pauschale wird nach vollständiger Einrichtung
der Baustelle, der Rest leistungsabhängig vergütet.

**02.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Bauabschnitt 1'

Zufahrt zur Baustelle vorhanden.
Menge: 1,000 Psch
Leistungsbereichkatalog: 101

*Hinweis: Die Räumungspauschale wird erst*
Die Räumungspauschale wird erst nach vollständiger
Räumung der Baustelle und Vorlage einer schriftlichen
Erklärung des AN, dass alle Forderungen betroffener
Dritter abgegolten sind, gezahlt.

**02.01.0002 Baustelle räumen**
*** Pauschalposition
StL-Nr. 1910111299
Baustelle von allen Geräten, Anlagen, Einrichtungen und
dgl. räumen. Benutzte Flächen und Wege entsprechend dem
ursprünglichen Zustand herrichten. Soweit nicht für
bestimmte Leistungen für das Räumen der Baustelle gesonderte Positionen im Leistungsverzeichnis enthalten
sind, gilt die Pauschale
für 'Bauabschnitt 1'
Menge: 1,000 Psch
Leistungsbereichkatalog: 101

#### Abschnitt 02.02 VERKEHRSSICHERUNG

**02.02.0001 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'für BA 2.1 gemäß VZ-Pläne des AG.
Die Plantafeln des VZ-Plans müssen 1 Woche vor Beginn der Vollsperrung aufgestellt werden. Die Plantafeln müssen bis zum Beginn der Vollsperrung ausgekreuzt sein und mit Zusatzschildern ergänzt werden, auf denen das Datum des Beginns der Vollsperrung steht. Nach dem Beginn der Vollsperrung müssen die Auskreuzvorrichtungen an den Plantafeln und die Zusatzschilder entfernt werden.
Die gesamte Beschilderung der o. a. VZ-Pläne einschl.
Plantafeln, Absperrbaken sowie das Außerkraftsetzen
der Schilder einschl. Auskreuzvorrichtungen sowie alle
erforderlichen An- und Abfahrten sind in
diese OZ einzurechnen.
Vorübergehende Verkehrssicherungsmaßnahmen fürs Aufstellen der gesamten Beschilderung einschl. Plantafeln sind einzurechnen. Die dafür erforderlichen fahrbaren Absperrtafeln sowie Verkehrssicherungen an Arbeitsstellen von kürzerer Dauer einschl. aufstellen, beseitigen, vorhalten, warten und betreiben sind einzurechnen.'

Verkehrsrechtliche Anordnung nach Unterlagen des AG
einholen und zugehörige Unterlagen erstellen. Erforderliche Ortsbesichtigungen zur Erstellung der Planunterlagen für die verkehrsrechtliche Anordnung durchführen.
Anfallende Gebühren 'nach Unterlagen des AG'
Menge: 1,000 Psch
Leistungsbereichkatalog: 105

**02.02.0002 Verkehrssich. läng. Dauer vorhalten wie Vorposition**
StL-Nr. 2110511019
Verkehrssicherung längerer Dauer vorhalten, warten, instand setzen und betreiben. Vorübergehende Verkehrssicherungsmaßnahmen durchführen. Die Kontrolle der Verkehrssicherung wird gesondert vergütet.
Verkehrssicherung wie in Vorposition beschrieben.
Für Verkehrsführungsphase 'Vorhaltung der gesmten Beschilderung für BA 2.1 .
Verkehrssicherung an Arbeitsstelle und Umleitungsstrecke.'
Menge: 4,000 d
Leistungsbereichkatalog: 105

**02.02.0003 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase 'Abbauen der gesamten Beschilderung für Bauabschnitte 2.1 .
Verkehrssicherung an Arbeitsstelle und Umleitungsstrecke einschl. Rückbau der Auskreuzvorrichtunen.
Vorübergehende Verkehrssicherungsmaßnahmen fürs Aabbauen der gesamten Beschilderung
einschl. Plantafeln sind einzurechnen. Die dafür erforderlichen fahrbaren Absperrtafeln sowie Verkehrssicherungen an Arbeitsstellen von kürzerer Dauer einschl. aufstellen, beseitigen, vorhalten, warten und betreiben sind einzurechnen.'
Menge: 1,000 Psch
Leistungsbereichkatalog: 105

**02.02.0004 Verkehrssich. läng. Dauer aufbauen Arb.st.u. Uml.str*VZ-Plan des AG auß. Kraft setzen Anordnung Unt. AG**
*** Pauschalposition
StL-Nr. 2110510531209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase 'für BA 2.2 gemäß VZ-Pläne des AG.
Die Plantafeln des VZ-Plans müssen 1 Woche vor Beginn der Vollsperrung aufgestellt werden. Die Plantafeln müssen bis zum Beginn der Vollsperrung ausgekreuzt sein und mit Zusatzschildern ergänzt werden, auf denen das Datum des Beginns der Vollsperrung steht. Nach dem Beginn der Vollsperrung müssen die Auskreuzvorrichtungen an den Plantafeln und die Zusatzschilder entfernt werden.
Die gesamte Beschilderung der o. a. VZ-Pläne einschl.
Plantafeln, Absperrbaken sowie das Außerkraftsetzen
der Schilder einschl. Auskreuzvorrichtungen sowie alle
erforderlichen An- und Abfahrten sind in
diese OZ einzurechnen.
Vorübergehende Verkehrssicherungsmaßnahmen fürs Aufstellen der gesamten Beschilderung einschl. Plantafeln sind einzurechnen. Die dafür erforderlichen fahrbaren Absperrtafeln sowie Verkehrssicherungen an Arbeitsstellen von kürzerer Dauer einschl. aufstellen, beseitigen, vorhalten, warten und betreiben sind einzurechnen.'

Verkehrsrechtliche Anordnung nach Unterlagen des AG
einholen und zugehörige Unterlagen erstellen. Erforderliche Ortsbesichtigungen zur Erstellung der Planunterlagen für die verkehrsrechtliche Anordnung durchführen.
Anfallende Gebühren 'nach Unterlagen des AG'
Menge: 1,000 Psch
Leistungsbereichkatalog: 105

**02.02.0005 Verkehrssich. läng. Dauer vorhalten wie Vorposition**
StL-Nr. 2110511019
Verkehrssicherung längerer Dauer vorhalten, warten, instand setzen und betreiben. Vorübergehende Verkehrssicherungsmaßnahmen durchführen. Die Kontrolle der Verkehrssicherung wird gesondert vergütet.
Verkehrssicherung wie in Vorposition beschrieben.
Für Verkehrsführungsphase 'Vorhaltung der gesmten Beschilderung für BA 2.2 .
Verkehrssicherung an Arbeitsstelle und Umleitungsstrecke.'
Menge: 4,000 d
Leistungsbereichkatalog: 105

**02.02.0006 Verkehrssich. läng. Dauer abbauen VZ-Plan des AG*in Kraft setzen**
*** Pauschalposition
StL-Nr. 211051201209
Verkehrssicherung an Arbeitsstellen längerer Dauer abbauen. Vorübergehende Verkehrssicherungsmaßnahmen
durchführen. Vorübergehende Markierung entfernen,
transportable Lichtsignalanlage, bauliches Leitelement,
mobile Stauwarnanlage, LED-Anzeigetafel und transportable Schutzeinrichtung abbauen werden gesondert
vergütet.
Nach Verkehrszeichenplan des AG.
Vorhandene Verkehrsschilder nach Unterlagen des AG wieder in Kraft setzen.
Für Verkehrsführungsphase 'Abbauen der gesamten Beschilderung für Bauabschnitte 2.2 .
Verkehrssicherung an Arbeitsstelle und Umleitungsstrecke einschl. Rückbau der Auskreuzvorrichtunen.
Vorübergehende Verkehrssicherungsmaßnahmen fürs Aabbauen der gesamten Beschilderung
einschl. Plantafeln sind einzurechnen. Die dafür erforderlichen fahrbaren Absperrtafeln sowie Verkehrssicherungen an Arbeitsstellen von kürzerer Dauer einschl. aufstellen, beseitigen, vorhalten, warten und betreiben sind einzurechnen'
Menge: 1,000 Psch
Leistungsbereichkatalog: 105

**02.02.0007 Verkehrsschild verändern Schild Größe 2*Höhe über 2,00 m*mob.Auskreuzvorr.**
StL-Nr. 211052102291
Vorhandenes Verkehrsschild verändern, vorhalten, warten
und instand setzen. Vorübergehende Verkehrssicherungsmaßnahmen durchführen. Die Kontrolle wird gesondert
vergütet.
Verkehrsschild Größe 2.
Neben der Fahrbahn. Aufstellhöhe über 2,00 m.
Verkehrsschild 'auskreuzen.
Auskreuzvorrichtung liefern, montieren und nach
Beendigung der Sperrung beseitigen.
Leistung ist nur auf Anordnung des AG,
zusätzlich zur Beschilderung der VZ-Pläne auszuführen'

Verkehrsschild außer Kraft setzen mit mobiler Auskreuzvorrichtung.
Menge: 4,000 St
Leistungsbereichkatalog: 105

**02.02.0008 Zusätzliche An- und Abfahrt, sowie**
Zusätzliche An- und Abfahrt, sowie An- und Abtransport für den Umbau der Verkehrsführung während der Bauzeit auf Anordnung des AG, zusätzlich zur Beschilderung der VZ-Pläne
Menge: 5,000 St

**02.02.0009 Absp.g.,Warneinr. aufb. u. abb. Abspsch. 250x2000*Typ RA2 3 Strah.eins.gelb**
StL-Nr. 21105405052309
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung 'nach Wahl des AN,
Aufstellen des Absperrgeräts auf Anordjung des AG,
zusätzlich zur Beschilderung der VZ-Pläne.'
Menge: 30,000 St
Leistungsbereichkatalog: 105

**02.02.0010 Absp.g.,Warneinr. vorhalten wie Vorposition**
StL-Nr. 2110541001
Absperrgerät oder Warneinrichtung vorhalten, warten,
instand setzen und betreiben. Vorübergehende Verkehrssicherungsmaßnahmen durchführen. Die Kontrolle wird gesondert vergütet.
Absperrgerät oder Warneinrichtung wie in Vorposition
beschrieben.
Menge: 480,000 Std
Leistungsbereichkatalog: 105

**02.02.0011 Absp.g.,Warneinr. aufb. u. abb. Abspsch. 250x2000*Typ RA2 5 Strah.eins. rot**
StL-Nr. 21105405052409
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung 'nach Wahl des AN,
Aufstellen des Absperrgeräts auf Anordjung des AG,
zusätzlich zur Beschilderung der VZ-Pläne'
Menge: 30,000 St
Leistungsbereichkatalog: 105

**02.02.0012 Absp.g.,Warneinr. vorhalten wie Vorposition**
StL-Nr. 2110541001
Absperrgerät oder Warneinrichtung vorhalten, warten,
instand setzen und betreiben. Vorübergehende Verkehrssicherungsmaßnahmen durchführen. Die Kontrolle wird gesondert vergütet.
Absperrgerät oder Warneinrichtung wie in Vorposition
beschrieben.
Menge: 480,000 Std
Leistungsbereichkatalog: 105

**02.02.0013 Absperrger. oder Warneinr. umsetzen wie Vorposition**
StL-Nr. 2110542001
Absperrgerät oder Warneinrichtung innerhalb des Ar-
beitsstellenbereiches umsetzen. Vorübergehende Verkehrssicherungsmaßnahmen durchführen.
Absperrgerät oder Warneinrichtung wie in Vorposition
beschrieben.
Menge: 60,000 St
Leistungsbereichkatalog: 105

**02.02.0014 Schild mit Verkehrszeichen nach**
Schild mit Verkehrszeichen nach STVO und VWV-STVO
einschl. Aufstellvorrichtung, auf Anordnung des AG,
zusätzlich zur Beschilderung der VZ-Pläne aufstellen
und nach Beendigung der Bauarbeiten wieder abbauen.
Gefahrenzeichen, Vorschriftzeichen und Richtzeichen
(retroreflektierend). Größe bis 1,0 m2.
Menge: 10,000 St

**02.02.0015 Schild mit Verkehrszeichen**
Schild mit Verkehrszeichen vorhalten und unterhalten.
Gefahrenzeichen, Vorschriftzeichen und Richtzeichen
einschl. Aufstellvorrichtung. Größe bis 1,0 m2.
Abrechnung erfolgt Stück * Tag.
Menge: 160,000 St

**02.02.0016 Schild mit Verkehrszeichen**
Schild mit Verkehrszeichen umsetzen.
Gefahrenzeichen, Vorschriftzeichen und Richtzeichen
einschl. Aufstellvorrichtung. Größe bis 1,0 m2.
Menge: 5,000 St

**02.02.0017 Schild mit Verkehrszeichen nach**
Schild mit Verkehrszeichen nach STVO und VWV-STVO
einschl. Aufstellvorrichtung, auf Anordnung des AG,
zusätzlich zur Beschilderung der VZ-Pläne aufstellen
und nach Beendigung der Bauarbeiten wieder abbauen.
Zeichen 454, 455 und 457
Menge: 5,000 St

**02.02.0018 Schild mit Verkehrszeichen**
Schild mit Verkehrszeichen vorhalten und unterhalten.
Zeichen 454, 455 und 457.
Abrechnung erfolgt Stück * Tag.
Menge: 80,000 St

**02.02.0019 Schild mit Verkehrszeichen nach**
Schild mit Verkehrszeichen nach STVO und VWV-STVO
einschl. Aufstellvorrichtung, auf Anordnung des AG,
zusätzlich zur Beschilderung der VZ-Pläne aufstellen
und nach Beendigung der Bauarbeiten wieder abbauen.
Gefahrenzeichen, Vorschriftzeichen und Richtzeichen
(retroreflektierend). Größe 1,0 bis 3,0 m2.
Menge: 2,000 St

**02.02.0020 Schild mit Verkehrszeichen**
Schild mit Verkehrszeichen vorhalten und unterhalten.
Gefahrenzeichen, Vorschriftzeichen und Richtzeichen
einschl. Aufstellvorrichtung. Größe 1,0 bis 3,0 m2.
Abrechnung erfolgt Stück * Tag.
Menge: 32,000 St

**02.02.0021 Zusatzschild mit Zeichen nach STVO**
Zusatzschild mit Zeichen nach STVO und VWV-STVO
einschl. Aufstellvorrichtung, auf Anordnung des AG,
zusätzlich zur Beschilderung der VZ-Pläne aufstellen
und nach Beendigung der Bauarbeiten wieder abbauen.
Voll retroreflektierend mit Folie Typ II DIN 6171.
Schild aus Aluminium, 3 mm dick, randprofilverstärkt,
Höhe bis 500 mm, Breite bis 600 mm.
Befestigung mit Schelle aus aluminium. Schrauben aus
korrosionsbeständigem Stahl nach DIN 17 440.
Werkstoff-Nr. 1.4571.
Aufschrift auf Zusatzschild zum Beispiel:
"Anlieger frei bis Baustelle" oder änlich nach Angabe des AN.
Menge: 1,000 St

**02.02.0022 Zusatzschild vorhalten und**
Zusatzschild  vorhalten und unterhalten.
einschl. Aufstellvorrichtung.
Höhe bis 500 mm, Breite bis 600 mm..
Abrechnung erfolgt Stück * Tag.
Menge: 16,000 St

**02.02.0023 Verkehrssicherung nach Regelplan**
Verkehrssicherung nach Regelplan CI/7 herstellen,
vorhalten, unterhalten und abbauen.

Die Verkehrssicherung ist gemäß den RSA 21 sowie dem
Regelplan CI/7 auszuführen.

Die Leistung umfasst insbesondere:

- Lieferung, Auf-, Um- und Abbau sämtlicher
  Verkehrszeichen, Absperrgeräte, Leitbaken und
  Warnleuchten,
- Einrichtung, Betrieb, Unterhaltung und Rückbau der
  gemäß Regelplan CI/7 erforderlichen
  Verkehrssicherung,

- alle erforderlichen An- und Abtransporte,
- sämtliche Nebenleistungen für einen
  ordnungsgemäßen und sicheren Betrieb der
  Verkehrsführung.

Abrechnung: je Verkehrsführung (St).
Menge: 2,000 St

**02.02.0024 Vorhalten der Verkehrssicherung**
Vorhalten der Verkehrssicherung nach Regelplan CI/7.

Die eingerichtete Verkehrssicherung gemäß Regelplan
CI/7 während der vom AG angeordneten Vorhaltezeit
betriebsbereit vorhalten, unterhalten und regelmäßig
kontrollieren.

Die Leistung umfasst insbesondere:

- Vorhaltung sämtlicher Verkehrszeichen,
  Absperrgeräte, Leitbaken und Warnleuchten,
- Betrieb, Wartung und Funktionskontrolle der
  Verkehrssicherung,
- Reinigung, Instandhaltung sowie Ersatz beschädigter
  oder unbrauchbar gewordener Verkehrszeichen und
  Sicherungseinrichtungen,
- Aufrechterhaltung der Verkehrssicherheit während der
  gesamten Vorhaltezeit.

Abrechnung:
je Verkehrsführung und Kalendertag (Stuck  × Tag).
Menge: 3,000 Std

#### Abschnitt 02.03 ÜBERFAHRTEN HERSTELLEN

**02.03.0001 Oberboden abtragen und lagern*Abtr.über 10-30cm*Abrechnung Abtrag**
StL-Nr. 24106110902901
Oberboden ggf. einschließlich Vegetationsdecke abtragen
und lagern. Oberboden in regelmäßig geformten Mieten
locker aufsetzen. Ansaat und Mähen einer Decksaat werden gesondert vergütet. Beschreibung der Homogenbereiche nach Unterlagen des AG.
Homogenbereich 'nach Unterlagen des AG'

Dicke des Abtrages über 10 bis 30 cm.
Oberboden 'einschließlich Vegetationsdecke im Bereich
der herzustellenden Mittelstreifenüberfahrt aufnehmen.
Das anfallende Material ist innerhalb der Baustelle an
einer vom AG festzulegenden Stelle zwischenzulagern und
gegen Vermischung und Verunreinigung zu schützen.
Der zwischengelagerte Oberboden ist nach Abschluss der
Bauarbeiten zur Wiederherstellung des ursprünglichen
Zustandes wiederzuverwenden.'

Abrechnung nach Abtragsprofilen.
Menge: 15,000 m3
Leistungsbereichkatalog: 106

**02.03.0002 Oberboden abtragen und andecken*Abtr.über 10-30cm Andeck. ü.15-25cm*Abrechnung Abtrag**
StL-Nr. 2410611390299301
Oberboden ggf. einschließlich Vegetationsdecke abtragen
und profilgerecht wieder andecken einschließlich erforderlicher Zwischenlagerung auf Flächen nach Wahl des
AN. Beschreibung der Homogenbereiche nach Unterlagen
des AG.
Homogenbereich 'nach Unterlagen des AG'

Dicke des Abtrages über 10 bis 30 cm.
Andeckung 'mit dem zuvor ausgebauten und
zwischengelagerten Oberboden.'

Einbau 'profil- und höhengerecht im Bereich der
zurückzubauenden Mittelstreifenüberfahrt entsprechend
dem ursprünglichen Bestand. Der Oberboden ist lagenweise
einzubauen und an die angrenzenden Flächen anzupasse'

Dicke der Andeckung über 15 bis 25 cm.
Abrechnung nach Abtragsprofilen.
Menge: 15,000 m3
Leistungsbereichkatalog: 106

**02.03.0003 Frostschutzschicht herstellen Bk100 b.1,0 o.F.*0/32 URA+Einbaudoku*Abrechng. Auftrag**
StL-Nr. 2411221020051991
Frostschutzschicht herstellen.
In Verkehrsflächen der Belastungsklassen Bk100 bis
Bk1,0, ohne Fertiger bei schwieriger Profilgestaltung oder bei zahlreichen Einbauten.
Baustoffgemisch 0/32.
Umweltrelevante Anforderungen beim Einsatz von Baustoffgemischen einschließlich Einbaudokumentation nach
Unterlagen des AG. Einbaudokumentation übergeben.
Verdichtungsgrad/Verformungsmodul 'EV2 mindestens
120 MPa nach ZTV SoB-StB'

Einbaudicke 'Einbaudicke 20 cm.
Die Arbeiten erfolgen im Bereich der
Mittelstreifenüberfahrt mit einer Breite von ca.
2 m. Aufgrund der geringen Einbaubreite ist der
Einbau ohne Straßenfertiger überwiegend in Handarbeit
bzw. mit Kleinmaschinen auszuführen.
Der hierdurch entstehende Mehraufwand ist in den
Einheitspreis einzurechnen.'

Abrechnung nach Auftragsprofilen.
Menge: 10,000 m3
Leistungsbereichkatalog: 112

**02.03.0004 Geotextil als Trenn- und Schutzlage**
Geotextil als Trenn- und Schutzlage liefern und
verlegen.
Geotextil aus Polypropylen (PP), verrottungsbeständig,
mechanisch verfestigt.
Geotextil nach DIN EN 13249.
Flächengewicht mindestens 300 g/m².
Verlegung vollflächig im Bereich der herzustellenden
Mittelstreifenüberfahrt auf der vorhandenen
Asphaltbefestigung.
Überlappung der Bahnen mindestens 30 cm.
Das Geotextil dient als Trenn- und Schutzlage zwischen
der vorhandenen Asphaltbefestigung und der temporären
Asphaltbefestigung. Es ist so zu verlegen, dass die
vorhandene Asphaltoberfläche beim späteren Rückbau der
temporären Asphaltbefestigung nicht beschädigt wird.
Sämtliche Nebenleistungen einschließlich Zuschneiden,
Überlappungen und Befestigung gegen Verrutschen sind in
den Einheitspreis einzurechnen.
Menge: 100,000 m2

**02.03.0005 Asphaltdecksch. aus AC 11 D S herst*n. Unterlagen AG Bitumen 50/70**
StL-Nr. 2311332391200099
Asphaltdeckschicht aus Asphaltbeton für Asphaltdeckschichten AC 11 D S herstellen. Anlieferung des
Asphaltmischguts in thermoisolierten
Transportbehältern.
In Verkehrsflächen 'im Bereich der herzustellenden
Mittelstreifenüberfahrt.'

Einbau nach Unterlagen des AG.
Bindemittel = 50/70.
Art der Zusammensetzung 'Die Asphaltdeckschicht ist auf der vorhandenen Fahrbahn und im Mittelstreifen als
temporäre Asphaltkeil- bzw. Rampenkonstruktion mit
beidseitigem Gefälle zur höhengerechten Überleitung
herzustellen. Die Ausbildung des Asphaltkeils erfolgt
entsprechend den örtlichen Gegebenheiten und den
Unterlagen des AG. Sämtliche Mehraufwendungen für den
Einbau der keilförmigen Schicht, die Herstellung der
Anschlüsse sowie die Ausführung in Handarbeit bzw. mit
Kleingeräten aufgrund der geringen Einbaubreite sind in
den Einheitspreis einzurechnen.'
Menge: 15,000 t
Leistungsbereichkatalog: 113

**02.03.0006 Temporäre Asphaltbefestigung**
*** Pauschalposition
Temporäre Asphaltbefestigung aufnehmen.
Die zur Herstellung der bauzeitlichen
Mittelstreifenüberfahrt eingebaute Asphaltbefestigung
einschließlich der keilförmigen Anschlüsse vollständig
aufnehmen.
Die vorhandene Asphaltbefestigung unterhalb der
temporären Asphaltbefestigung darf dabei nicht
beschädigt werden.
Das Aufbruchgut aufnehmen, laden und nach Wahl des AN
ordnungsgemäß verwerten bzw. entsorgen.
Sämtliche Nebenleistungen sind in den Einheitspreis
einzurechnen.
Menge: 1,000 Psch

**02.03.0007 Geotextil aufnehmen. Das als**
Geotextil aufnehmen.
Das als Trenn- und Schutzlage unter der temporären
Asphaltbefestigung verlegte Geotextil vollständig
aufnehmen.

Das Geotextil ist ohne Beschädigung der vorhandenen
Asphaltbefestigung auszubauen.

Das ausgebauten Material aufnehmen, laden und nach
Wahl des AN ordnungsgemäß verwerten bzw. entsorgen.

Sämtliche Nebenleistungen sind in den Einheitspreis
einzurechnen.
Menge: 100,000 m2

#### Abschnitt 02.04 ASPHALT VORARBEITEN

**02.04.0001 Erschwernis infolge Einfassungen Erschwer. gesamt*A.decks+A.bind.**
StL-Nr. 231130831399
Erschwernis infolge Einfassungen, Borden und Fahrbahnübergängen. Abgerechnet wird die Länge der Einfassung.
Erschwernis beim Fräsen oder Aufnehmen, Aufsprühen von
Bitumenemulsionen sowie Herstellen von Asphaltschichten.
Asphaltdeck- und Asphaltbinderschicht.
Einbauten 'Bordsteine, Rinnen und Straßenabläufe
im Randbereich der Fahrbahn'
Menge: 1050,000 m
Leistungsbereichkatalog: 113

**02.04.0002 Erschwernis infolge Einbauten Erschwer. gesamt*A.deckschicht**
StL-Nr. 231130781199
Erschwernis infolge Einbauten, Schächten und Straßenabläufen. Abgerechnet wird je Stück Einbauteil.
Erschwernis beim Fräsen, Aufnehmen, Aufsprühen von Bi-
tumenemulsionen sowie Herstellen von Asphaltschichten.
Asphaltdeckschicht.
Einbauten 'vorhandene Lichtmasten sowie Verkehrszeichen mit Pfosten sowie Ampel'
Menge: 21,000 St
Leistungsbereichkatalog: 113

**02.04.0003 Erschwernis infolge Einbauten Erschwer. gesamt*A.decks.+A.bind.**
StL-Nr. 231130781399
Erschwernis infolge Einbauten, Schächten und Straßenabläufen. Abgerechnet wird je Stück Einbauteil.
Erschwernis beim Fräsen, Aufnehmen, Aufsprühen von Bi-
tumenemulsionen sowie Herstellen von Asphaltschichten.
Asphaltdeck- und Asphaltbinderschicht.
Einbauten 'Schachtabdeckunggen'
Menge: 17,000 St
Leistungsbereichkatalog: 113

**02.04.0004 Erschwernis infolge Einbauten Erschwer. gesamt*A.decks.+A.bind. Hydranten+Schieb**
StL-Nr. 231130781301
Erschwernis infolge Einbauten, Schächten und Straßenabläufen. Abgerechnet wird je Stück Einbauteil.
Erschwernis beim Fräsen, Aufnehmen, Aufsprühen von Bi-
tumenemulsionen sowie Herstellen von Asphaltschichten.
Asphaltdeck- und Asphaltbinderschicht.
Hydranten und Schieberkappen.
Menge: 10,000 St
Leistungsbereichkatalog: 113

**02.04.0005 Bankett seitlich verdrängen und**
Bankett seitlich verdrängen und wiederherstellen.

Vorhandenes Bankett entlang des Fahrbahnrandes auf
einer Breite von ca. 20 cm und einer Tiefe von ca.
10 cm seitlich verdrängen.

Nach Abschluss der Asphaltarbeiten ist das seitlich
verdrängte Bankettmaterial wieder höhen- und
profilgerecht an den Fahrbahnrand anzulegen und zu
verdichten.

Sämtliche hierfür erforderlichen Leistungen,
einschließlich seitlichem Verdrängen, Wiederanlegen,
Profilieren und Verdichten des Banketts, sind in den
Einheitspreis einzurechnen.
Menge: 200,000 m

**02.04.0006 Asphalt fräsen ADS*Asphaltbeton Fahrbahn*Fräsasph. verw.**
StL-Nr. 2311300512901010
Asphalt fräsen und Fräsgut aufnehmen. Anschlusskante
geradlinig auf Frästiefe herstellen. Der Schnittlinienabstand darf maximal 15 mm betragen.
Asphaltdeckschicht.
Asphaltdeckschicht = Asphaltbeton.
Frästiefe 'über 4 bis 6 cm
Im  Bereich der Fahrbahn und Ein und Ausfahrt.'

Fläche = Fahrbahn.
Fräsasphalt nach Wahl des AN verwerten.
Menge: 7000,000 m2
Leistungsbereichkatalog: 113

**02.04.0007 Asphalt fräsen ABS*Asphaltbeton Fahrbahn*Fräsasph. verw.**
StL-Nr. 2311300522901010
Asphalt fräsen und Fräsgut aufnehmen. Anschlusskante
geradlinig auf Frästiefe herstellen. Der Schnittlinienabstand darf maximal 15 mm betragen.
Asphaltbinderschicht.
Asphaltdeckschicht = Asphaltbeton.
Frästiefe '8 bis 14 cm nach Bohrkernuntersuchungen.Im  Bereich der Fahrbahn und Ein und Ausfahrt.'

Fläche = Fahrbahn.
Fräsasphalt nach Wahl des AN verwerten.
Menge: 7000,000 m2
Leistungsbereichkatalog: 113

**02.04.0008 Asphalt feinfräsen, nachfräsen.**
Asphalt feinfräsen, nachfräsen.
Asphaltdeckschicht fräsen bzw. feinfräsen wie in vorgehenden OZ, in vollem Umfang
jedoch Nachfräsen 1,0 bis 2,5 cm
Menge: 7000,000 m2

**02.04.0009 Fläche aus Rasensteinen herstellen R-Gittersteine*Banketten Beton 10cm dick*Bett.0/5 30 v. H. Bettung SZ 22*Oberb. Saatgut RSM n. Unterl.AG**
StL-Nr. 2311591213121101
Fläche aus Rasensteinen einschl. Verfüllung herstellen.
Unterlage standfest verdichten. Erdarbeiten werden gesondert vergütet.
Befestigung aus Rasengittersteinen.
Ausführung in Banketten.
Rasenstein aus Beton, Dicke mindestens 10 cm.
Bettung aus Baustoffgemisch 0/5, Anteil an Körnung unter 2 mm max. 30 Massenprozent, E CS35, C 90/3.
Kategorie SZ 22/LA 25.
Sandigen Oberboden liefern und Rasensteine damit verfüllen. Einbau bis 2 cm unter OK-Rasenstein. Fläche mit
15 g/m2 Rasensaatgut einsäen.
Einsaat mit RSM nach Unterlagen des AG.
Menge: 0,000 m2
Leistungsbereichkatalog: 115

**02.04.0010 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 1340,000 m
Leistungsbereichkatalog: 131

**02.04.0011 Längsmarkierung entfernen durchg.Fstr.begr.*Breite 0,12 m Farbe*a.Asphaltdecksch. Deckenerneuerung*Abf.d. Verw.zuf.**
StL-Nr. 2113100521111001
Längsmarkierung einschl. evtl. Sperrflächenumrandung
entfernen. Abgerechnet wird der entfernte Strich, bei
Doppelstrichen zwei Striche.
Durchgehender Strich als Fahrstreifenbegrenzung.
Strichbreite = 0,12 m.
Markierungsstoffart = Farbe.
Auf Asphaltdeckschicht.
Entfernen für Deckenerneuerung.
Abfall aufnehmen und nach Wahl des AN verwerten.
Menge: 770,000 m
Leistungsbereichkatalog: 131

**02.04.0012 Längsmarkierung entfernen*Breite 0,12 m Farbe*a.Asphaltdecksch. Deckenerneuerung*Abf.d. Verw.zuf.**
StL-Nr. 2113100591111001
Längsmarkierung einschl. evtl. Sperrflächenumrandung
entfernen. Abgerechnet wird der entfernte Strich, bei
Doppelstrichen zwei Striche.
Markierung 'Sonstige markierung'

Strichbreite = 0,12 m.
Markierungsstoffart = Farbe.
Auf Asphaltdeckschicht.
Entfernen für Deckenerneuerung.
Abfall aufnehmen und nach Wahl des AN verwerten.
Menge: 150,000 m
Leistungsbereichkatalog: 131

**02.04.0013 Asphaltbefestigung trennen Einzelfl.*schneiden**
StL-Nr. 231130383109
Asphaltbefestigung geradlinig trennen.
in Einzelflächen längs und quer zur Fahrbahnachse,
Trennen durch Schneiden.
Dicke der Asphaltbefestigung 'über 11 bis 17 cm.

Der abgetrennte Asphaltrandstreifen ist aufzubrechen
und aufzunehmen.
Die Breite des abgetrennten Asphaltrandstreifens
beträgt ca. 5 cm.

Die Arbeitsfläche umfasst die Fahrbahn sowie die
Bereiche der Mittelstreifenüberfahrten.

Aufbruchgut aufnehmen und der Verwertung bzw.
Entsorgung nach Wahl des AN zuführen.

Sämtliche Leistungen einschließlich Schneiden,
Aufbrechen, Aufnehmen, Laden, Abtransport und
ordnungsgemäßer Verwertung bzw. Entsorgung sind in den
Einheitspreis einzurechnen.'
Menge: 1000,000 m
Leistungsbereichkatalog: 113

**02.04.0014 Naht oder Anschluss zur Fuge aufw. Längsnaht/-anschl*über 20-100 m*Breite 10 mm**
StL-Nr. 23113937129199
Naht oder Anschluss ohne Fugenspalt in Asphaltdeckschicht zur Fuge aufweiten und säubern. Anfallende Ausbaustoffe nach Wahl des AN verwerten.
Längsnaht, Längsanschluss.
Einzellängen über 20,00 m bis 100,00 m.
Fugenspalttiefe 'Fugenspalttiefe 40 mm.'

Fugenspaltbreite = 10 mm.
Aufweiten 'Anschlussbereich zwischen Asphaltdeckschicht und
vorhandenen Gussasphaltflächen, Entwässerungsrinnen
aus Pflastersteinen sowie sonstigen Randeinfassungen.'
Menge: 1000,000 m
Leistungsbereichkatalog: 113

**02.04.0015 Fugenfüllung herstellen Längsfuge*Deckschicht über 100 m Breite 10 mm*verf. mit Trstr. Fugenmasse N2**
StL-Nr. 2311394211391101
Fugenfüllung herstellen.
Längsfuge.
In der Asphaltdeckschicht.
Einzellängen über 100,00 m.
Fugenspalttiefe '3 bis 6cm
Anschluss Anschlussbereich zwischen
Asphaltdeckschicht und Entwässerungsrinne'

Fugenspaltbreite = 10 mm.
Fugenspalt verfüllen in einer Lage mit Trennstreifen.
Mit heiß verarbeitbarer Fugenmasse Typ N2, einschließlich zugehörigem und zuvor aufgetragenem Voranstrichmittel.
Menge: 1000,000 m
Leistungsbereichkatalog: 113

**02.04.0016 Unterlage reinigen gefr. Asphaltsch.*zus. Flächen Hochdr.-Sauganl.**
StL-Nr. 231130583012
Unterlage reinigen. Anfallendes Kehrgut nach Wahl des
AN verwerten.
Unterlage = gefräste Asphaltschicht.
Zusammenhängende Teilflächen.
Selbstaufnehmende Kehrmaschine. Letzter Arbeitsgang mit
Wasserhochdruckreinigungsgeräten mit rotierenden Düsen
und Absaugeinrichtung.
Menge: 7000,000 m2
Leistungsbereichkatalog: 113

#### Abschnitt 02.05 ASPHALT ARBEITEN

**02.05.0001 Naht oder Anschluss zur Fuge aufw. Quernaht/-anschl.*über 20-100 m*Breite 12 mm schneiden**
StL-Nr. 23113937229201
Naht oder Anschluss ohne Fugenspalt in Asphaltdeckschicht zur Fuge aufweiten und säubern. Anfallende Ausbaustoffe nach Wahl des AN verwerten.
Quernaht, Queranschluss.
Einzellängen über 20,00 m bis 100,00 m.
Fugenspalttiefe '40 mm'

Fugenspaltbreite = 12 mm.
Aufweiten durch Schneiden.
Menge: 40,000 m
Leistungsbereichkatalog: 113

**02.05.0002 Anschluss a. Fuge m. Fugenm. herst. Querfuge*Deckschicht*Breite 10 mm Verf. mit Trstr.*Fugenmasse N2**
StL-Nr. 2311391221991101
Anschluss als Fuge mit Fugenmasse herstellen.
Querfuge.
In der Asphaltdeckschicht ausbilden.
Fugenspalttiefe '40mm'

Fugenspaltbreite = 10 mm.
Fugenspalt verfüllen in einer Lage mit Trennstreifen.
Mit heiß verarbeitbarer Fugenmasse Typ N2, einschließlich zugehörigem und zuvor aufgetragenem Voranstrichmittel.
Menge: 40,000 m
Leistungsbereichkatalog: 113

**02.05.0003 Bitumenemulsion aufsprühen Bk100-Bk3,2*Asphalt gefräst C60BP4-S*Menge 300 g/m2 vor A.bindersch.**
StL-Nr. 23113063120132
Bitumenemulsion zur Herstellung des Schichtenverbundes
aufsprühen.
Auf Verkehrsflächen der Belastungsklassen Bk100 bis
Bk3,2.
Unterlage = Asphaltbefestigung, gefräst.
Bindemittel = C60BP4-S.
Bindemittelmenge = 300 g/m2.
Vor Einbau Asphaltbinderschicht.
Menge: 7000,000 m2
Leistungsbereichkatalog: 113

**02.05.0004 Asphaltbindersch.a. AC 16 B S herst Bk32*n. Unterlagen AG Bitumen 25/55-55A*Kategorie C 95/1 Gestein SZ 18**
StL-Nr. 2311322421121900
Asphaltbinderschicht aus Asphaltbinder AC 16 B S herstellen. Anlieferung des Asphaltmischguts in
thermoisolierten Transportbehältern.
In Verkehrsflächen der Belastungsklasse Bk32.
Einbau nach Unterlagen des AG.
Bindemittel = 25/55-55 A.
Grobe Gesteinskörnung = Kategorie C 95/1.
Grobe Gesteinskörnung = Kategorie SZ 18.
Fremdfüller 'Calciumhydroxid nach Unterlagen des AG'
Menge: 1400,000 t
Leistungsbereichkatalog: 113

**02.05.0005 Bitumenemulsion aufsprühen Bk100-Bk3,2*Asphalt frisch C60BP4-S*Menge 250 g/m2 vor A.deckschicht**
StL-Nr. 23113063110123
Bitumenemulsion zur Herstellung des Schichtenverbundes
aufsprühen.
Auf Verkehrsflächen der Belastungsklassen Bk100 bis
Bk3,2.
Unterlage = Asphaltbefestigung, frisch.
Bindemittel = C60BP4-S.
Bindemittelmenge = 250 g/m2.
Vor Einbau Asphaltdeckschicht.
Menge: 7000,000 m2
Leistungsbereichkatalog: 113

**02.05.0006 Asphaltdecksch. aus AC 11 D S herst*n. Unterlagen AG Bitumen 50/70**
StL-Nr. 2311332391299900
Asphaltdeckschicht aus Asphaltbeton für Asphaltdeckschichten AC 11 D S herstellen. Anlieferung des
Asphaltmischguts in thermoisolierten
Transportbehältern.
In Verkehrsflächen 'Fahrbahn, Ein und Ausfahrt.'

Einbau nach Unterlagen des AG.
Bindemittel = 50/70.
Grobe Gesteinskörnung 'Kategorie 95/1 mit einem
20 %-igen Anteil zugelassener Aufhellungsgesteine aus
Quarzit oder 30 %-igen Anteil zugelassener
Aufhellungsgesteine an alpiner Morän'

Grobe Gesteinskörnung = Kategorie PSV '51'

Fremdfüller 'Kalsteinfüller und Calciumhyroxid nach Unterlagen des AG'
Menge: 700,000 t
Leistungsbereichkatalog: 113

**02.05.0007 Zulage für den Einbau der**
Zulage für den Einbau der Asphaltdeckschicht in
Bereichen von Aufweitungen (Kreuzungen, Einmündungen u. ä.) der Fahrbahn. Einbau in mehreren Bahnen und einzelnen Abschnitten. Umbau des Asphaltfertigers von dem Streckenbetrieb für den Einsatz in diesen Bereichen sowie zusätzlicher Asphaltfertiger und alle zusätzliche Geräte sind in diese OZ einzurechnen.
Einbau nahtlos in voller Fahrbahnbreite. Abgerechnet wird die Fläche der Aufweitung.
Menge: 300,000 m2

**02.05.0008 Abstumpfungsmaßnahme durchführen bit.LFK 2/5*Gestein wie Decke Menge 1 kg/m2*maschinell**
StL-Nr. 231139524111
Abstumpfungsmaßnahme zur Erhöhung der Anfangsgriffigkeit durch gleichmäßiges Aufbringen und Einwalzen von
Abstreukörnung durchführen. Nicht gebundene Abstreukörnung aufnehmen und nach Wahl des AN verwerten.
Abstreukörnung = leicht bituminierte Lieferkörnung 2/5.
Aus Gestein wie grobe Gesteinskörnung in Asphaltdeckschicht.
Abstreumenge = 1 kg/m2.
Maschinell abstreuen.
Menge: 7000,000 m2
Leistungsbereichkatalog: 113

**02.05.0009 Verkehrsfläche kehren Walzasphalt*VSM durchführen**
StL-Nr. 2311397721
Verkehrsfläche mit einer selbstaufnehmenden Kehrmaschine nach Verkehrsfreigabe unverzüglich nach Aufforderung
durch den AG kehren. Kehrgut aufnehmen und nach Wahl
des AN verwerten.
Verkehrsfläche = Fahrbahndeckschicht aus Walzasphalt.
Erforderliche Verkehrssicherungsmaßnahmen durchführen.
Menge: 7000,000 m2
Leistungsbereichkatalog: 113

**02.05.0010 Zulage für Wochenendarbeiten in den**
Zulage für Wochenendarbeiten in den
Teilbauabschnitten 2.1 und 2.2.

Leistung:

Die Asphaltarbeiten in den Teilbauabschnitten 2.1 und
2.2 sind jeweils an einem Wochenende auszuführen.

Als zulagepflichtige Arbeitszeit gilt jeweils der
Zeitraum von Freitag, 16:00 Uhr, bis Montag, 05:00 Uhr.

In die Zulage sind sämtliche Mehraufwendungen für die
Ausführung der Arbeiten am Wochenende einzurechnen.
Hierzu gehören insbesondere:

- die Bereitstellung und der Einsatz der Asphaltkolonne,
- sämtliche für den Asphalteinbau erforderlichen
  Geräte, Maschinen und Fahrzeuge,
- Zuschläge für Nacht-, Samstags-, Sonn- und
  Feiertagsarbeit,
- sämtliche Mehrkosten für die Herstellung,
  Bereitstellung, Verladung, den Transport und die
  Anlieferung des Asphaltmischgutes,
- sämtliche sonstigen aus der Wochenendarbeit
  entstehenden Mehraufwendungen.

Die Zulage wird je vollständig ausgeführtem
Wochenende vergütet.

Die für die Wochenendarbeiten erforderlichen
Genehmigungen und Ausnahmegenehmigungen sind vom
Auftragnehmer rechtzeitig einzuholen. Die hierfür
entstehenden Kosten sind in den Einheitspreis
einzurechnen.
Menge: 2,000 St

#### Abschnitt 02.06 Markierung

**02.06.0001 Längsmarkierung entfernen durchg.Fb.begr.*Breite 0,12 m Farbe*a.Asphaltdecksch. Deckenerneuerung*Abf.d. Verw.zuf.**
StL-Nr. 2113100511111001
Längsmarkierung einschl. evtl. Sperrflächenumrandung
entfernen. Abgerechnet wird der entfernte Strich, bei
Doppelstrichen zwei Striche.
Durchgehender Strich als Fahrbahnbegrenzung.
Strichbreite = 0,12 m.
Markierungsstoffart = Farbe.
Auf Asphaltdeckschicht.
Entfernen für Deckenerneuerung.
Abfall aufnehmen und nach Wahl des AN verwerten.
Menge: 500,000 m
Leistungsbereichkatalog: 131

**02.06.0002 Längsmarkierung entfernen durchg.Fstr.begr.*Breite 0,12 m Farbe*a.Asphaltdecksch. Deckenerneuerung*Abf.d. Verw.zuf.**
StL-Nr. 2113100521111001
Längsmarkierung einschl. evtl. Sperrflächenumrandung
entfernen. Abgerechnet wird der entfernte Strich, bei
Doppelstrichen zwei Striche.
Durchgehender Strich als Fahrstreifenbegrenzung.
Strichbreite = 0,12 m.
Markierungsstoffart = Farbe.
Auf Asphaltdeckschicht.
Entfernen für Deckenerneuerung.
Abfall aufnehmen und nach Wahl des AN verwerten.
Menge: 1000,000 m
Leistungsbereichkatalog: 131

**02.06.0003 Längsmarkierung entfernen*Breite 0,12 m Farbe*a.Asphaltdecksch. Deckenerneuerung*Abf.d. Verw.zuf.**
StL-Nr. 2113100591111001
Längsmarkierung einschl. evtl. Sperrflächenumrandung
entfernen. Abgerechnet wird der entfernte Strich, bei
Doppelstrichen zwei Striche.
Markierung 'Sonstige markierung'

Strichbreite = 0,12 m.
Markierungsstoffart = Farbe.
Auf Asphaltdeckschicht.
Entfernen für Deckenerneuerung.
Abfall aufnehmen und nach Wahl des AN verwerten.
Menge: 150,000 m
Leistungsbereichkatalog: 131

**02.06.0004 Längsmarkierung Typ II herstellen durchg.Fstr.begr.*Breite 0,12 m mit Vormarkierung*Kaltplastikmasse Aggl.unregelm.mGs mind. P 6*grobstr. Decke**
StL-Nr. 2113150521166911
Längsmarkierung Typ II einschl. evtl.
Sperrflächenumrandung als endgültige Markierung herstellen. Abgerechnet wird der markierte Strich, bei
Doppelstrichen zwei Striche.
Durchgehend als Fahrstreifenbegrenzung.
Strichbreite = 0,12 m.
Strich mit Vormarkierung.
Markierungssystem aus reaktivem Stoff, nicht spritzbar
(Kaltplastikmasse).
Als Agglomeratmarkierung mit Grundstrich, unregelmäßig
angeordnet.
Schichtdicke '3mm'

Verkehrsklasse mindestens P 6.
Markierung auf grobstrukturierter Asphaltdeckschicht.
Menge: 500,000 m
Leistungsbereichkatalog: 131

**02.06.0005 Längsmarkierung Typ II herstellen Leitlinie 1 zu 2*Breite 0,12 m mit Vormarkierung*Aggl.unregelm.mGs*mind. P 6 grobstr. Decke**
StL-Nr. 2113150531106911
Längsmarkierung Typ II einschl. evtl.
Sperrflächenumrandung als endgültige Markierung herstellen. Abgerechnet wird der markierte Strich, bei
Doppelstrichen zwei Striche.
Unterbrochen; Verhältnis Strich/Lücke 1 zu 2 als Leitlinie.
Strichbreite = 0,12 m.
Strich mit Vormarkierung.
Als Agglomeratmarkierung mit Grundstrich, unregelmäßig
angeordnet.
Schichtdicke '3mm'

Verkehrsklasse mindestens P 6.
Markierung auf grobstrukturierter Asphaltdeckschicht.
Menge: 1000,000 m
Leistungsbereichkatalog: 131

**02.06.0006 Längsmarkierung Typ II herstellen Blockmark. 1 zu 1*Breite 0,25 m mit Vormarkierung*Heißplastikmasse*P 7 grobstr. Decke**
StL-Nr. 2113150543170921
Längsmarkierung Typ II einschl. evtl.
Sperrflächenumrandung als endgültige Markierung herstellen. Abgerechnet wird der markierte Strich, bei
Doppelstrichen zwei Striche.
Unterbrochen; Verhältnis Strich/Lücke 1 zu 1 als Fahrbahnbegrenzung (Blockmarkierung).
Strichbreite = 0,25 m.
Strich mit Vormarkierung.
Markierungssystem aus thermoplastischem Stoff, nicht
spritzbar (Heißplastikmasse).
Schichtdicke '3mm'

Verkehrsklasse = P 7.
Markierung auf grobstrukturierter Asphaltdeckschicht.
Menge: 50,000 m
Leistungsbereichkatalog: 131

**02.06.0007 Pfeilmarkierung Typ II herstellen geradeaus*mit Vormarkierung Länge 5,00 m*Heißplastikmasse*grobstr. Decke**
StL-Nr. 2113152011220901
Pfeilmarkierung Typ II als endgültige Markierung herstellen.  Verkehrsklasse P 7.
Markierungszeichen = Pfeil geradeaus.
Mit Vormarkierung.
Länge = 5,00 m.
Markierungssystem aus thermoplastischem Stoff, nicht
spritzbar (Heißplastikmasse).
Schichtdicke '3mm'

Markierung auf grobstrukturierter Asphaltdeckschicht.
Menge: 9,000 St
Leistungsbereichkatalog: 131

**02.06.0008 Pfeilmarkierung Typ II herstellen li.o.re. ab*mit Vormarkierung Länge 5,00 m*Heißplastikmasse*grobstr. Decke**
StL-Nr. 2113152021220901
Pfeilmarkierung Typ II als endgültige Markierung herstellen.  Verkehrsklasse P 7.
Markierungszeichen = Pfeil links oder rechts ab.
Mit Vormarkierung.
Länge = 5,00 m.
Markierungssystem aus thermoplastischem Stoff, nicht
spritzbar (Heißplastikmasse).
Schichtdicke '3mm'

Markierung auf grobstrukturierter Asphaltdeckschicht.
Menge: 9,000 St
Leistungsbereichkatalog: 131

**02.06.0009 Sperrflächenmark. Typ I herstellen Breite 0,25 m*mit Vormarkierung einkomp. Farbe*mind. P 4 grobstr. Decke**
StL-Nr. 21131415111011
Sperrfläche als Schrägstrichgatter Typ I als endgültige
Markierung herstellen. Abgerechnet wird der markierte
Strich.
Strichbreite = 0,25 m.
Strich mit Vormarkierung.
Markierungssystem aus einkomponentiger lösemittelarmer
Farbe (High-Solid).
Verkehrsklasse mindestens P 4.
Markierung auf grobstrukturierter Asphaltdeckschicht.
Menge: 100,000 m
Leistungsbereichkatalog: 131

*Hinweis: Hinweis zur OZ 02.07 Nur gültig*
Hinweis zur OZ 02.07
Nur gültig für den Bauabschnitt 2.
Für diesen Leistungsabschnitt ist eine gesonderte Rechnungsstellung vorzunehmen.

#### Abschnitt 02.07 LEISTUNGEN LAND

**02.07.0001 Koordinierung der Maßnahme während**
*** Pauschalposition
Koordinierung der Maßnahme während der Ausführung
gemäß § 3 Baustellenverordnung durch geeigneten
Sicherheits- und Gesundheits-koordinator.
Der Koordinator nimmt diese Aufgaben auch für
Teilleistungen wahr, die Nachunternehmen übertragen
werden.
Die Höhe der Abschlagszahlungen richtet sich nach dem
zeitlichen Fortschritt der Baumaßnahme bezogen auf die
Gesamtzeit.
Menge: 1,000 Psch

**02.07.0002 Vorankündigung erstellen**
*** Pauschalposition
StL-Nr. 19101508
Vorankündigung gemäß Baustellenverordnung erstellen und
spätestens zwei Wochen vor Einrichten der Baustelle der
zuständigen Behörde übermitteln. Vorankündigung sichtbar und witterungsgeschützt auf der Baustelle aushängen. Bei erheblichen Änderungen während der Bauzeit
anpassen.
Menge: 1,000 Psch
Leistungsbereichkatalog: 101

**02.07.0003 SiGe-Plan erstellen**
*** Pauschalposition
StL-Nr. 19101513
Sicherheits- und Gesundheitsschutzplan (SiGe-Plan) nach
RAB 31 erstellen und mit dem Sicherheits- und Gesundheitsschutzkoordinator dieser und weiterer berührter
Baustellen abstimmen. Bei erheblichen Änderungen in der
Ausführung des Bauvorhabens anpassen. Den SiGe-Plan für
jeden Beschäftigten einsehbar auf der Baustelle vorhalten.
Menge: 1,000 Psch
Leistungsbereichkatalog: 101
